# C.PLANA BH TV INVERT. SFL+ (XPS) - ZC (a/A/B)

- Propiedad del archivo: ATAYO S.A.
- Formato: FIEBDC-3/2020
- Programa: PREMETI 2026
- Fecha: 26/02/2026
- Fecha de los precios: 26/02/2026
- Divisa: EUR

**D16.E1.CK029** m² C.PLANA BH TV INVERT. SFL+ (XPS) - ZC (a/A/B)
Precio: 266.68
m². Sistema de cubierta plana invertida transitable ventilada solado flotante (4.1.4 CEC y cálculo como DA 2.1.1) con aislamiento de alta eficiencia energética, (cerramiento opaco exterior) DB HE 0, para obra nueva o ampliación de edificación y reforma en las que se renueve más del 25 por ciento de la superficie total de la envolvente térmica final del edificio o se cambie el uso característico del mismo (*), compuesta de: FORJADO, + TABIQUILLOS + AISLAMIENTO CON CÁMARA VENTILADA + TABLERO + IMPERMEABILIZACIÓN + SOLADO FIJO, forjado unidireccional con bovedilla de hormigón (BH), transitable ventilada (TV) con el aislamiento por debajo de la impermeabilización (no invertida) estando la misma en contacto con recinto protegido (RP) del edificio, que cumple las condiciones de aislamiento térmico y acústico exigidas por el CTE DB HE 2020 para cualquiera de las zonas climáticas a/A/B, con una transmitancia térmica del sistema que cumple: a) la U máxima exigida en la tabla 2.3 (0,65 W/m²K), b) Hace previsible, de acuerdo al apéndice E (valor orientativo señalado de UC < 0,50 /0,47/0,33 W/m²K según zona), el cumplimiento de los parámetros característicos medios del conjunto de las cubiertas existentes en toda la envolvente del edificio de referencia (apéndice D transmitancia límite de cubiertas UClim < 0,45 W/m²K). Igualmente cumple con la inexistencia de condensaciones superficiales e intersticiales con un adecuado tratamiento de los puentes térmicos s/ apartado 4.6. del catálogo de los elementos constructivos CEC.
La solución está compuesta de:
- Tendido de yeso 15 mm
- Forjado unidireccional de 30 cm de canto total con bovedilla de hormigón
- Hormigón aligerado o aireado, espesor entre 6 y 10 cm, para formación de pendientes (1-2%) s/ tabla 2.9 del apartado 2.4 del DB-HS-1, con caída hacia el sistema de evacuación y respetando las juntas de dilatación.
- Capa de regularización con mortero de cemento o capa separadora según la impermeabilización a utilizar.
- Impermeabilización, cumpliendo el DB-HS-1 y su apartado 2.4.4.1.2, así como las especificaciones del apartado 3.20 del CEC.
- Capa antipunzante geotextil 200 g/m².
- Aislamiento con panel rígido de XPS (poliestireno extruido) de 11 cm de espesor (Lambda=0.035 W/mK, Rat=2,50 m²K/W y densidad 30 kg/m³).
- Capa antipunzante geotextil 200 g/m².
- Cámara de aire muy ventilada, de altura variable (entre 10 y 13 cm) formada con soportes regulables en altura entre el aislamiento y el pavimento flotante.
- Soportes regulables de altura de polielefinas o similar, de base circular de 20 cm y apoyo superior también circular de 15 cm con tetones que evitan que las piezas del pavimento se junten, y con regulación variable en altura entre 10 y 13 cm.
- Pavimento flotante de terminación: Baldosas o losas, filtrantes, gris o color, de medidas aproximadas a 50x50 cm y de espesor 4/7 cm, simplemente apoyadas sobre los soportes regulables, dejando una junta continua entre las mismas que permitan la ventilación y el paso del agua a través de ellas. .
- La solución constructiva cumple (U=0,33 W/m²K y Ra>53 dBA, forjado de canto 30 cm s/ CEC), con posterior comprobación de los valores límites s/ tabla 2.1., 2.2. y 3.1 DB-HE-1.
(*): en las obras de reforma en las que se renueve menos del 25% de la superficie total de la envolvente térmica final del edificio se cumplirá, en lugar de la "limitación del consumo" ( DB HE 0, apéndice E aplicado anteriormente), la "limitación de la demanda" (DB HE 1, tabla 2.3 y el apéndice D). Podrá utilizar para este supuesto u otros que usted considere la aplicación CÁLCULO DE TRANSMITANCIAS que figura en la página web www.preoc.es

| Código | Ud | Descripción | Rendimiento | Precio | Importe |
|---|---|---|---|---|---|
| D13ACC005 | m² | TENDIDO YESO CONTROLADO P. HORIZONTALES = 3 m ALT. | 1 | 9.32 | 9.32 |
| D05DF007 | m² | FORJADO SEMIVIGUETA 25+5, B. 60 | 1 | 72.25 | 72.25 |
| D08AA210 | m² | FORM. PTES. TABICÓN PALOMERO s=1m, h=0,5 m | 1 | 13.14 | 13.14 |
| D16WF405 | m² | AISL. C.PLANA BH TV INVERT. SFL+ (XPS) en ZC A/B | 1 | 49.73 | 49.73 |
| D08AI001 | m² | TABLERO CERÁMICO M-H+3 cm MORTERO M5 | 1 | 22.47 | 22.47 |
| U01FP501 | h | Oficial 1ª impermeabilizador (mano de obra) | 0.25 | 24 | 6.00 |
| U01FP502 | h | Ayudante impermeabilizador (mano de obra) | 0.25 | 22 | 5.50 |
| U16AA1001 | m² | Lámina autoprotegida Super Moterplas 4 kg | 1 | 32.03 | 32.03 |
| U15EG120 | m² | Geotextil FELTEMPER 200 gr/m² (material) | 1 | 2.29 | 2.29 |
| D19DD100 | m² | SOLADO DE GRES ARAGÓN 30x30 C 3 | 1 | 53.95 | 53.95 |
|  |  | Total |  |  | 266.68 |

## Precios auxiliares

**D13ACC005** m² TENDIDO YESO CONTROLADO P. HORIZONTALES = 3 m ALT.
Precio: 9.32
m². Tendido de yeso manual de fraguado controlado sobre paramentos horizontales a revestir hasta 3 m de altura, formado por una capa de pasta de yeso de construcción B1 (YG/L) de 15 mm de espesor, con maestras solamente en las esquinas, rincones y guarniciones de huecos, i/p.p. de formación de aristas, rincones, guarniciones y montaje, desmontaje y retirada de andamios, distribución de material en planta y limpieza posterior de los tajos. Según UNE-EN 13279-1:2009 (yesos de construcción y conglomerantes a base de yeso para la construcción) y NTE-RPG (revestimientos de paramentos: guarnecidos y enlucidos).

| Código | Ud | Descripción | Rendimiento | Precio | Importe |
|---|---|---|---|---|---|
| U01AA011 | h | Peón suelto (mano de obra) | 0.04 | 20.84 | 0.83 |
| U01FQ010 | m² | Mano obra tendido yeso paramentos horizontales (mano de obra) | 1 | 6 | 6.00 |
| A01EA005 | m³ | PASTA DE YESO MANUAL CONTROLADO CONSTRUCCIÓN B1 (YG/L) | 0.015 | 119.1 | 1.79 |
| %A10_MA1 | % | Medios auxiliares 1% | 1 % | 8.62 | 0.09 |
| %CI | % | Costes indirectos..(s/total) | 7 % | 8.71 | 0.61 |
|  |  | Total |  |  | 9.32 |

**D05DF007** m² FORJADO SEMIVIGUETA 25+5, B. 60
Precio: 72.25
m². Forjado 25+5 cm, formado a base de semiviguetas de hormigón pretensado, separadas 70 cm entre ejes, bovedilla de 60x25x25 cm y capa de compresión de 5 cm de HA-25/P/20/ XC1 N/mm², con tamaño máximo del árido de 20 mm, elaborado en central, con p.p. de zunchos, i/armadura con acero B-500 S en refuerzo de zona de negativos (5,80 kg/m²), conectores y mallazo de reparto, encofrado y desencofrado, totalmente terminado según Código Estructural 2021. (Carga total 650 kg/m²).

| Código | Ud | Descripción | Rendimiento | Precio | Importe |
|---|---|---|---|---|---|
| U01AA007 | h | Oficial primera (mano de obra) | 0.475 | 23.13 | 10.99 |
| U01AA011 | h | Peón suelto | 0.475 | 20.84 | 9.90 |
| U08AA002 | m | Semivigueta hormigón pretensado 12 cm 4/5 m (material) | 1.65 | 5.21 | 8.60 |
| U08DA006 | ud | Bovedilla cerámica 62,5x25x25 (material) | 6 | 2.29 | 13.74 |
| A02FA723 | m³ | HORMIGÓN HA-25/P/20/XC1-4 CENTRAL (material) | 0.088 | 123.5 | 10.87 |
| D05AC050 | m² | ENCOF. MADERA EN FORJADOS | 1 | 5.76 | 5.76 |
| U06GJ001 | kg | Acero corrugado B 500-SD elaborado i/transporte (material) | 5.8 | 1.32 | 7.66 |
| %CI | % | Costes indirectos..(s/total) | 7 % | 67.52 | 4.73 |
|  |  | Total |  |  | 72.25 |

**D08AA210** m² FORM. PTES. TABICÓN PALOMERO s=1m, h=0,5 m
Precio: 13.14
m². Formación de pendientes de cubierta mediante tabicones palomeros de ladrillo H/D tomado con mortero de cemento M5 según UNE-EN 998-2, separados entre sí 1,00 m y de una altura media de hasta 50 cm, con maestra de remate superior del mismo mortero, i/ejecución de limas con tabicón de ladrillo H/D y p.p. de costes indirectos.

| Código | Ud | Descripción | Rendimiento | Precio | Importe |
|---|---|---|---|---|---|
| D10AA110 | m² | TABICÓN ALIGERADO HUECO DOBLE | 0.42 | 17.99 | 7.56 |
| D10AA101 | m² | TABICÓN LADRILLO HUECO DOBLE 25x12x9 cm | 0.17 | 25.73 | 4.37 |
| A01JF006 | m³ | MORTERO CEMENTO M5 (material) | 0.003 | 116.89 | 0.35 |
| %CI | % | Costes indirectos..(s/total) | 7 % | 12.28 | 0.86 |
|  |  | Total |  |  | 13.14 |

**D16WF405** m² AISL. C.PLANA BH TV INVERT. SFL+ (XPS) en ZC A/B
Precio: 49.73
m². Solución de aislamiento térmico y acústico de CUBIERTA PLANA TRANSITABLE VENTILADA TV, SOLADO FLOTANTE CON SOPORTES REGULABLES (invertida) + AISLAMIENTO + CÁMARA DE AIRE (sólo partidas de aislamiento), forjado unidireccional o reticular con bovedilla cerámica u hormigón (BH), transitable ventilada (TV) con el aislamiento por encima de la impermeabilización (invertida) estando la misma en contacto con recinto protegido (RP) del edificio, que cumple las condiciones de aislamiento térmico y acústico exigidas por el CTE para cualquiera de las zonas climáticas A/B, con una transmitancia térmica de todo el conjunto de U<0,45 W/m²K (s/ tabla 2.2 del DB-HE), un aislamiento acústico en recinto protegido y el exterior del edificio (de cualquier uso del edificio y tipo de dormitorio o estancia y con cualquier tipo de unión de sus elementos constructivos, y con un Ld<60 dBA s/ tabla 2.1. de DB-HR) a ruido aéreo >32 dBA. Igualmente deberá cumplir con la inexistencia de condensaciones superficiales e intersticiales con un adecuado tratamiento de los puentes térmicos s/ apartado 4.6. del catálogo de los elementos constructivos CEC y DB-HE.
La solución está compuesta de:
- Tendido de yeso 15 mm
- Forjado unidireccional de 30 cm de canto total con bovedilla de hormigón o cerámica, o forjado reticular con casetones cerámicos o de hormigón.
- Hormigón aligerado o aireado, espesor entre 6 y 10 cm, para formación de pendientes (1-2%) s/ tabla 2.9 del apartado 2.4 del DB-HS-1, con caída hacia el sistema de evacuación y respetando las juntas de dilatación.
- Capa de regularización con mortero de cemento o capa separadora según la impermeabilización a utilizar.
- Impermeabilización, cumpliendo el DB-HS-1 y su apartado 2.4.4.1.2, así como las especificaciones del apartado 3.20 del CEC.
- Capa antipunzante geotextil 200 g/m² (incluida en valoración)
- Aislamiento con panel rígido de XPS (poliestireno extruido) de 11 cm de espesor (Lambda=0.035 W/mK, Rat=2,50 m²K/W y densidad 30 kg/m³).
- Capa antipunzante geotextil 200 g/m² (incluida en valoración)
- Cámara de aire muy ventilada, de altura variable (entre 10 y 13 cm) formada con soportes regulables en altura entre el aislamiento y el pavimento flotante.
- Soportes regulables de altura de polielefinas o similar, de base circular de 20 cm y apoyo superior también circular de 15 cm con tetones que evitan que las piezas del pavimento se junten, y con regulación variable en altura entre 10 y 13 cm (incluida en valoración)
- Pavimento flotante de terminación: Baldosas o losas, filtrantes, gris o color, de medidas aproximadas a 50x50 cm y de espesor 4/7 cm, simplemente apoyadas sobre los soportes regulables, dejando una junta continua entre las mismas que permitan la ventilación y el paso del agua a través de ellas. (incluida en valoración)
- La solución constructiva cumple (U<0,42 W/m²K y Ra>53 dBA, forjado de canto 30 cm s/ CEC), con posterior comprobación de los valores límites s/ tabla 2.1., 2.2. y 3.1 DB-HE-1.

| Código | Ud | Descripción | Rendimiento | Precio | Importe |
|---|---|---|---|---|---|
| U01AA007 | h | Oficial primera | 0.3 | 23.13 | 6.94 |
| U01AA011 | h | Peón suelto | 0.3 | 20.84 | 6.25 |
| U15HA015 | m³ | Placa poliestireno extruido XPS (material) | 0.11 | 125 | 13.75 |
| U15ND170 | m² | Capa antipunzante geotextil 200 gr/m² (material) | 2.1 | 0.85 | 1.79 |
| U15NA550 | ud | Soporte regulable tipo PL-100/130 (material) | 4.5 | 1.5 | 6.75 |
| U15NV052 | m² | Baldosa o Losa filtrante 50x50x6 gris (material) | 1 | 11 | 11.00 |
| %CI | % | Costes indirectos..(s/total) | 7 % | 46.48 | 3.25 |
|  |  | Total |  |  | 49.73 |

**D08AI001** m² TABLERO CERÁMICO M-H+3 cm MORTERO M5
Precio: 22.47
m². Tablero de rasillón machihembrado, para formación de pendientes en cubiertas, apoyado en cualquier elemento estructural y capa de mortero de cemento M5 según UNE-EN 998-2 de 3 cm de espesor, i/regleado y p.p. de costes indirectos.

| Código | Ud | Descripción | Rendimiento | Precio | Importe |
|---|---|---|---|---|---|
| U01AA503 | h | Cuadrilla C (mano de obra) | 0.2 | 52.38 | 10.48 |
| U10DG016 | ud | Rasillón m-h 100x25x4 (material) | 4 | 1.46 | 5.84 |
| A01JF006 | m³ | MORTERO CEMENTO M5 | 0.04 | 116.89 | 4.68 |
| %CI | % | Costes indirectos..(s/total) | 7 % | 21.00 | 1.47 |
|  |  | Total |  |  | 22.47 |

**D19DD100** m² SOLADO DE GRES ARAGÓN 30x30 C 3
Precio: 53.95
m². Solado de baldosa de gres Aragón de 30x30 cm, para exteriores o interiores (resistencia al deslizamiento Rd>45 s/ UNE-ENV 12633 CLASE 3), recibido con mortero de cemento y arena de río M5 según UNE-EN 998-2, i/cama de 2 cm de arena de río, p.p. de rodapié del mismo material de 7 cm, rejuntado y limpieza, s/ CTE BD SU y NTE-RSB-7.

| Código | Ud | Descripción | Rendimiento | Precio | Importe |
|---|---|---|---|---|---|
| U01FS010 | m² | Mano obra solado gres (mano de obra) | 1 | 20 | 20.00 |
| U01AA011 | h | Peón suelto | 0.2 | 20.84 | 4.17 |
| U18AD175 | m² | Baldosa gres Aragón 30x30 (material) | 1.05 | 14 | 14.70 |
| U18AJ810 | m | Rodapié gres Aragón 8 cm (material) | 1.15 | 6.2 | 7.13 |
| A01JF006 | m³ | MORTERO CEMENTO M5 | 0.03 | 116.89 | 3.51 |
| U04AA001 | m³ | Arena de río (0-5 mm) (material) | 0.02 | 39.2 | 0.78 |
| U04CA002 | ud | Cemento EN 197-1- CEM II/A-P 32,5 R Saco 25 kg (material) | 0.03 | 4.39 | 0.13 |
| %CI | % | Costes indirectos..(s/total) | 7 % | 50.42 | 3.53 |
|  |  | Total |  |  | 53.95 |

**A01EA005** m³ PASTA DE YESO MANUAL CONTROLADO CONSTRUCCIÓN B1 (YG/L)
Precio: 119.1
m³. Pasta de yeso amasado manualmente, controlado para la construcción B1.

| Código | Ud | Descripción | Rendimiento | Precio | Importe |
|---|---|---|---|---|---|
| U01AA011 | h | Peón suelto | 2 | 20.84 | 41.68 |
| U04GA010 | t | Yeso manual grueso fraguado controlado B1 (YG-L) en sacos (material) | 0.85 | 89.88 | 76.40 |
| U04PY001 | m³ | Agua (material) | 0.6 | 1.7 | 1.02 |
|  |  | Total |  |  | 119.1 |

**A01JF006** m³ MORTERO CEMENTO M5 (material)
Precio: 116.89
m³. Mortero de cemento EN 197-1- CEM II/B-P 32,5 R según RC-16 y arena de río M5 con una resistencia a compresión de 5 N/mm² según norma UNE-EN 998-2, confeccionado con hormigonera de 250 L.

| Código | Ud | Descripción | Rendimiento | Precio |
|---|---|---|---|---|
| U01AA011 | h | Peón suelto | 1.2 | 20.84 |
| U04CA001 |  |  | 0.25 |  |
| U04AA001 | m³ | Arena de río (0-5 mm) | 1.1 | 39.2 |
| U04PY001 | m³ | Agua | 0.255 | 1.7 |
| A03LA005 |  |  | 0.8 |  |

**A02FA723** m³ HORMIGÓN HA-25/P/20/XC1-4 CENTRAL (material)
Precio: 123.5
m³. Hormigón para armar de resistencia HA-25/P/20/XC1-4 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA723 | m³ | Hormigón HA-25/P/20/XC1-4 central (hasta un radio de10 km de la central) (material) | 1 | 123.5 | 123.50 |
|  |  | Total |  |  | 123.5 |

**D05AC050** m² ENCOF. MADERA EN FORJADOS
Precio: 5.76
m². Encofrado y desencofrado continuo con puntales y sopandas en forjados de viguetas y bovedillas, hasta 3,50 m de altura, con madera suelta.

| Código | Ud | Descripción | Rendimiento | Precio | Importe |
|---|---|---|---|---|---|
| U01AA501 | h | Cuadrilla A (mano de obra) | 0.05 | 54.65 | 2.73 |
| U07AI001 | m³ | Madera pino encofrar 26 mm (material) | 0.007 | 334.4 | 2.34 |
| U06AA001 | kg | Alambre atar 1,3 mm (material) | 0.04 | 1.99 | 0.08 |
| U06DA010 | kg | Puntas plana 20x100 (material) | 0.05 | 4.58 | 0.23 |
| %CI | % | Costes indirectos..(s/total) | 7 % | 5.38 | 0.38 |
|  |  | Total |  |  | 5.76 |

**D10AA101** m² TABICÓN LADRILLO HUECO DOBLE 25x12x9 cm
Precio: 25.73
m². Tabique de ladrillo hueco doble 24x11x8 cm recibido con mortero de cemento y arena de río M5 según UNE-EN 998-2, i/ replanteo, roturas, humedecido de las piezas y limpieza.

| Código | Ud | Descripción | Rendimiento | Precio | Importe |
|---|---|---|---|---|---|
| U01FL003 | m² | Mano obra coloción tabicón ladrillo hueco doble (mano de obra) | 1 | 11 | 11.00 |
| U01AA011 | h | Peón suelto | 0.3 | 20.84 | 6.25 |
| U10DE020 | ud | Ladrillo hueco doble 24x11x7 (material) | 33 | 0.16 | 5.28 |
| A01JF006 | m³ | MORTERO CEMENTO M5 | 0.013 | 116.89 | 1.52 |
| %CI | % | Costes indirectos..(s/total) | 7 % | 24.05 | 1.68 |
|  |  | Total |  |  | 25.73 |

**D10AA110** m² TABICÓN ALIGERADO HUECO DOBLE
Precio: 17.99
m². Tabique palomero de ladrillo hueco doble 24x11x8 cm recibido con mortero de cemento y arena de río M5 según UNE-EN 998-2, i/ replanteo, roturas, humedecido de las piezas y limpieza.

| Código | Ud | Descripción | Rendimiento | Precio | Importe |
|---|---|---|---|---|---|
| U01FL002 | m² | Mano obra colocación tabicón palomero (mano de obra) | 0.987 | 9.2 | 9.08 |
| U01AA011 | h | Peón suelto | 0.1 | 20.84 | 2.08 |
| U10DE020 | ud | Ladrillo hueco doble 24x11x7 | 28 | 0.16 | 4.48 |
| A01JF006 | m³ | MORTERO CEMENTO M5 | 0.01 | 116.89 | 1.17 |
| %CI | % | Costes indirectos..(s/total) | 7 % | 16.81 | 1.18 |
|  |  | Total |  |  | 17.99 |

**U01AA501** h Cuadrilla A (mano de obra)
Precio: 54.65
h. Cuadrilla A de albañilería, cuantificando para su formación 1,00 h de oficial de primera, 1,00 h de ayudante y 0,50 h de peón suelto.

| Código | Ud | Descripción | Rendimiento | Precio | Importe |
|---|---|---|---|---|---|
| U01AA007 | h | Oficial primera | 1 | 23.13 | 23.13 |
| U01AA009 | h | Ayudante (mano de obra) | 1 | 21.1 | 21.10 |
| U01AA011 | h | Peón suelto | 0.5 | 20.84 | 10.42 |
|  |  | Total |  |  | 54.65 |

**U01AA503** h Cuadrilla C (mano de obra)
Precio: 52.38
h. Cuadrilla C de albañilería, cuantificando para su formación 1,00 h de ayudante, 1,00 h de peón especializado y 0,50 h de peón suelto.

| Código | Ud | Descripción | Rendimiento | Precio | Importe |
|---|---|---|---|---|---|
| U01AA009 | h | Ayudante | 1 | 21.1 | 21.10 |
| U01AA010 | h | Peón especializado (mano de obra) | 1 | 20.86 | 20.86 |
| U01AA011 | h | Peón suelto | 0.5 | 20.84 | 10.42 |
|  |  | Total |  |  | 52.38 |
