# SOLERA + CÁMARA + PAV. + (XPS) S=500 m² - ZC (a/A/B)

- Propiedad del archivo: ATAYO S.A.
- Formato: FIEBDC-3/2020
- Programa: PREMETI 2026
- Fecha: 26/02/2026
- Fecha de los precios: 26/02/2026
- Divisa: EUR

**D16.E1.CO111** m² SOLERA + CÁMARA + PAV. + (XPS) S=500 m² - ZC (a/A/B)
Precio: 169.54
m². Sistema de solera en contacto con el terreno (CASO 2 de DA 2.1.2.1) con una profundidad entre 0,5 y 1 m, con aislamiento de alta eficiencia energética, (cerramiento opaco exterior) DB HE 0, para obra nueva o ampliación de edificación y reforma en las que se renueve más del 25 por ciento de la superficie total de la envolvente térmica final del edificio o se cambie el uso característico del mismo (*), con una superficie de 500 m², compuesta de: ENCACHADO + AISLAMIENTO + SOLERA + CÁMARA + PAVIMENTO que cumple las condiciones de aislamiento térmico DB HE 2020 y acústico exigidas por el CTE para cualquiera de las zonas climáticas a/A/B/C/D/E, con una transmitancia térmica del sistema que cumple:
a) la U máxima exigida en la tabla 2.3: Transmitancia máxima de los elementos de la envolvente térmica (0,55 W/m²K)
b) el apéndice E: Transmitancia del elemento (valor orientativo señalado de UM < 0,94/0,50/0,38 W/m²K para las zonas a/A/B), y no lo cumple para las zonas (C/D/E)
c) los parámetros característicos medios del conjunto de los cerramientos en contacto con el terreno existentes en toda la envolvente del edificio de referencia (apéndice D transmitancia límite de cerramientos en contacto con el terreno UMlim < 0,57 W/m²K)
un aislamiento acústico entre local emisor y receptor (de cualquier tipo: protegido o habitable, en cualquier situación posicional y con cualquier tipo de unión de sus elementos constructivos) a ruido aéreo >55 dBA y a ruido de impactos < 60 dBÂ´s (s/ apartado 2.1 del DB-HR). Igualmente cumple con la inexistencia de condensaciones superficiales e intersticiales con un adecuado tratamiento de los puentes térmicos s/ CEC.
La solución está compuesta de:
- Encachado de piedra de 15 cm de espesor
- Lámina de PVC Danopol de 1,5 mm de espesor
- Aislamiento con panel rígido de poliestireno extruido XPS de 1 cm de espesor (Lambda=0.034 W/mK, Rat=0,29 m²K/W) en contacto con la base, así como banda en perímetro y pilares de EPS (poliestireno expandido) de 2 cm de espesor (o banda de polietileno reticulado espumado de 5 mm) hasta nivel superior del pavimento.
- Solera de 15 cm de espesor, con o sin mallazo 150x150x5 mm
- Cámara de aire 50 cm de espesor, formada por tabiquillos de ladrillo h/d cada 1 m + tablero cerámico de 4 cm de espesor + capa de compresión de 3 cms. Sin ventilar.
- Pavimento de terminación a base de plaqueta de gres recibida con mortero cola.
La solución constructiva cumple (U=0,32) con el CTE DB HE 2020, con posterior comprobación entre los valores medios US y los valores límites USlim.
(*): en las obras de reforma en las que se renueve menos del 25% de la superficie total de la envolvente térmica final del edificio se cumplirá, en lugar de la "limitación del consumo" ( DB HE 0, apéndice E aplicado anteriormente), la "limitación de la demanda" (DB HE 1, tabla 2.3 y el apéndice D). Podrá utilizar para este supuesto u otros que usted considere la aplicación CÁLCULO DE TRANSMITANCIAS que figura en la página web www.preoc.es

| Código | Ud | Descripción | Rendimiento | Precio | Importe |
|---|---|---|---|---|---|
| D04PS105 | m² | SOLERA HA-25 #150x150x5 10 cm+ENCACHADO+PVC | 1 | 57.96 | 57.96 |
| D19AA515 | m² | RECRECIDO CON TABICÓN PALOMERO s=1m, h=0,5 m | 1 | 37.18 | 37.18 |
| D19DD003D | m² | SOLADO DE GRES (12 €/m²) INTERIOR C 3 (cemento cola) | 1 | 58.28 | 58.28 |
| U01AA007 | h | Oficial primera (mano de obra) | 0.05 | 23.13 | 1.16 |
| U01AA011 | h | Peón suelto (mano de obra) | 0.05 | 20.84 | 1.04 |
| U15AO055 | m² | Lámina de PVC 1,5 mm de espesor (material) | 1.05 | 1.5 | 1.58 |
| U15HA015 | m³ | Placa poliestireno extruido XPS (material) | 0.01 | 125 | 1.25 |
| %CI | % | Costes indirectos..(s/total) | 7 % | 158.45 | 11.09 |
|  |  | Total |  |  | 169.54 |

## Precios auxiliares

**D04PS105** m² SOLERA HA-25 #150x150x5 10 cm+ENCACHADO+PVC
Precio: 57.96
m². Solera de 10 cm de espesor, realizada con hormigón HA-25/P/20/XC3 N/mm², tamaño máximo del árido 20 mm elaborado en central, i/vertido, colocación y armado con mallazo electrosoldado #150x150x5 mm, incluso p.p. de juntas, aserrado de las mismas, fratasado y encachado de piedra caliza 40/80 de 15 cm de espesor, extendido y compactado con pisón, con lámina intermedia de PVC Danopol HS de 1,5 mm. Según Código Estructural 2021.

| Código | Ud | Descripción | Rendimiento | Precio | Importe |
|---|---|---|---|---|---|
| D04PF501 | m² | ENCACHADO PIEDRA 40/80 e=15 cm | 1 | 8.25 | 8.25 |
| D04PM105 | m² | SOLERA HA-25 #150x150x5 10 cm | 1 | 25.46 | 25.46 |
| U16DA001 | m² | Lámina PVC Danopol HS 1,5 mm (material) | 1.05 | 19.49 | 20.46 |
| %CI | % | Costes indirectos..(s/total) | 7 % | 54.17 | 3.79 |
|  |  | Total |  |  | 57.96 |

**D19AA515** m² RECRECIDO CON TABICÓN PALOMERO s=1m, h=0,5 m
Precio: 37.18
m². Recrecido de pavimento para alcanzar una cota determinada mediante tabicones palomeros de ladrillo H/D tomado con mortero de cemento M5 según UNE-EN 998-2, separados entre sí 1,00 m y de una altura de hasta 50 cm, i/ejecución de limas con tabicón de ladrillo H/D y p.p. de costes indirectos.

| Código | Ud | Descripción | Rendimiento | Precio | Importe |
|---|---|---|---|---|---|
| D10AA110 | m² | TABICÓN ALIGERADO HUECO DOBLE | 0.42 | 17.99 | 7.56 |
| D10AA101 | m² | TABICÓN LADRILLO HUECO DOBLE 25x12x9 cm | 0.17 | 25.73 | 4.37 |
| A01JF006 | m³ | MORTERO CEMENTO M5 (material) | 0.003 | 116.89 | 0.35 |
| D08AI001 | m² | TABLERO CERÁMICO M-H+3 cm MORTERO M5 | 1 | 22.47 | 22.47 |
| %CI | % | Costes indirectos..(s/total) | 7 % | 34.75 | 2.43 |
|  |  | Total |  |  | 37.18 |

**D19DD003D** m² SOLADO DE GRES (12 €/m²) INTERIOR C 3 (cemento cola)
Precio: 58.28
m². Solado de baldosa de gres (precio del material 12 euros/m²), en formato comercial, para interiores (resistencia al deslizamiento Rd s/ UNE-ENV 12633 para: a) zonas secas, CLASE 1 para pendientes menores al 6% y CLASE 2 para pendientes superiores al 6% y escaleras, b) zonas húmedas, CLASE 2 para pendientes menores al 6% y CLASE 3 para pendientes superiores al 6% y escaleras y piscinas), recibido con cemento cola Weber.col classic blanco, sobre base de mortero de cemento y arena de río 1/6 (incluido), i/piezas especiales, ejecución de cortes, rejuntado con mortero decorativo Weber col junta fina (< 3mm) y limpieza, s/ CTE BD SU y NTE-RSB-7.

| Código | Ud | Descripción | Rendimiento | Precio | Importe |
|---|---|---|---|---|---|
| U01FU011 | m² | Mano de obra colocación gres con cemento cola s/enfoscado | 1 | 19 | 19.00 |
| U01AA011 | h | Peón suelto | 0.2 | 20.84 | 4.17 |
| D19AA006A | m² | SOLERA PARA POSTERIOR PEGADO DE SOLADO | 1 | 14.59 | 14.59 |
| U18AD002 | m² | Plaqueta gres (12 euros/m²) (material) | 1.05 | 12 | 12.60 |
| U18AZ012 | kg | weber.col classic blanco (material) | 9 | 0.18 | 1.62 |
| U18AZ100 | kg | weber.col junta fina coloreado hasta 3 mm (material) | 2.2 | 1.13 | 2.49 |
| %CI | % | Costes indirectos..(s/total) | 7 % | 54.47 | 3.81 |
|  |  | Total |  |  | 58.28 |

**A01JF006** m³ MORTERO CEMENTO M5 (material)
Precio: 116.89
m³. Mortero de cemento EN 197-1- CEM II/B-P 32,5 R según RC-16 y arena de río M5 con una resistencia a compresión de 5 N/mm² según norma UNE-EN 998-2, confeccionado con hormigonera de 250 L.

| Código | Ud | Descripción | Rendimiento | Precio |
|---|---|---|---|---|
| U01AA011 | h | Peón suelto | 1.2 | 20.84 |
| U04CA001 | t | Cemento EN 197-1- CEM II/B-P 32,5 R Granel (material) | 0.25 | 175.6 |
| U04AA001 | m³ | Arena de río (0-5 mm) (material) | 1.1 | 39.2 |
| U04PY001 | m³ | Agua (material) | 0.255 | 1.7 |
| A03LA005 |  |  | 0.8 |  |

**A02FA723** m³ HORMIGÓN HA-25/P/20/XC1-4 CENTRAL (material)
Precio: 123.5
m³. Hormigón para armar de resistencia HA-25/P/20/XC1-4 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Rendimiento |
|---|---|
| U04MA723 | 1 |

**D04PF501** m² ENCACHADO PIEDRA 40/80 e=15 cm
Precio: 8.25
m². Encachado de piedra caliza 40/80 de 15 cm de espesor en sub-base de solera, i/extendido y compactado con pisón.

| Código | Ud | Descripción | Rendimiento | Precio | Importe |
|---|---|---|---|---|---|
| U01AA011 | h | Peón suelto | 0.15 | 20.84 | 3.13 |
| U04AF201 | m³ | Grava 40/80 mm (material) | 0.15 | 30.5 | 4.58 |
| %CI | % | Costes indirectos..(s/total) | 7 % | 7.71 | 0.54 |
|  |  | Total |  |  | 8.25 |

**D04PH010** m² MALLAZO ELECTROSOLDADO 15x15 D=5
Precio: 2.64
m². Mallazo electrosoldado haciendo cuadrícula de 15x15 cm d=5 mm, con acero corrugado B 500 T, incluso p.p. de solapes y alambre de atar, colocado. Según Código Estructural 2021.

| Código | Ud | Descripción | Rendimiento |
|---|---|---|---|
| U01FA201 |  |  | 0.007 |
| U01FA204 |  |  | 0.007 |
| U06AA001 |  |  | 0.015 |
| U06HA010 |  |  | 1.2 |
| %CI | % | Costes indirectos..(s/total) | 7 % |

**D04PM105** m² SOLERA HA-25 #150x150x5 10 cm
Precio: 25.46
m². Solera de 10 cm de espesor, realizada con hormigón HA-25/P/20/XC3 N/mm², tamaño máximo del árido 20 mm elaborado en central, i/vertido, colocación y armado con mallazo electrosoldado #150x150x5 mm, incluso p.p. de juntas, aserrado de las mismas y fratasado. Según Código Estructural 2021.

| Código | Ud | Descripción | Rendimiento | Precio | Importe |
|---|---|---|---|---|---|
| U01AA007 | h | Oficial primera | 0.2 | 23.13 | 4.63 |
| U01AA011 | h | Peón suelto | 0.2 | 20.84 | 4.17 |
| D04PH010 | m² | MALLAZO ELECTROSOLDADO 15x15 D=5 | 1 | 2.64 | 2.64 |
| A02FA723 | m³ | HORMIGÓN HA-25/P/20/XC1-4 CENTRAL | 0.1 | 123.5 | 12.35 |
| %CI | % | Costes indirectos..(s/total) | 7 % | 23.79 | 1.67 |
|  |  | Total |  |  | 25.46 |

**D08AI001** m² TABLERO CERÁMICO M-H+3 cm MORTERO M5
Precio: 22.47
m². Tablero de rasillón machihembrado, para formación de pendientes en cubiertas, apoyado en cualquier elemento estructural y capa de mortero de cemento M5 según UNE-EN 998-2 de 3 cm de espesor, i/regleado y p.p. de costes indirectos.

| Código | Ud | Descripción | Rendimiento | Precio | Importe |
|---|---|---|---|---|---|
| U01AA503 | h | Cuadrilla C (mano de obra) | 0.2 | 52.38 | 10.48 |
| U10DG016 | ud | Rasillón m-h 100x25x4 (material) | 4 | 1.46 | 5.84 |
| A01JF006 | m³ | MORTERO CEMENTO M5 | 0.04 | 116.89 | 4.68 |
| %CI | % | Costes indirectos..(s/total) | 7 % | 21.00 | 1.47 |
|  |  | Total |  |  | 22.47 |

**D10AA101** m² TABICÓN LADRILLO HUECO DOBLE 25x12x9 cm
Precio: 25.73
m². Tabique de ladrillo hueco doble 24x11x8 cm recibido con mortero de cemento y arena de río M5 según UNE-EN 998-2, i/ replanteo, roturas, humedecido de las piezas y limpieza.

| Código | Ud | Descripción | Rendimiento | Precio | Importe |
|---|---|---|---|---|---|
| U01FL003 | m² | Mano obra coloción tabicón ladrillo hueco doble (mano de obra) | 1 | 11 | 11.00 |
| U01AA011 | h | Peón suelto | 0.3 | 20.84 | 6.25 |
| U10DE020 | ud | Ladrillo hueco doble 24x11x7 (material) | 33 | 0.16 | 5.28 |
| A01JF006 | m³ | MORTERO CEMENTO M5 | 0.013 | 116.89 | 1.52 |
| %CI | % | Costes indirectos..(s/total) | 7 % | 24.05 | 1.68 |
|  |  | Total |  |  | 25.73 |

**D10AA110** m² TABICÓN ALIGERADO HUECO DOBLE
Precio: 17.99
m². Tabique palomero de ladrillo hueco doble 24x11x8 cm recibido con mortero de cemento y arena de río M5 según UNE-EN 998-2, i/ replanteo, roturas, humedecido de las piezas y limpieza.

| Código | Ud | Descripción | Rendimiento | Precio | Importe |
|---|---|---|---|---|---|
| U01FL002 | m² | Mano obra colocación tabicón palomero (mano de obra) | 0.987 | 9.2 | 9.08 |
| U01AA011 | h | Peón suelto | 0.1 | 20.84 | 2.08 |
| U10DE020 | ud | Ladrillo hueco doble 24x11x7 | 28 | 0.16 | 4.48 |
| A01JF006 | m³ | MORTERO CEMENTO M5 | 0.01 | 116.89 | 1.17 |
| %CI | % | Costes indirectos..(s/total) | 7 % | 16.81 | 1.18 |
|  |  | Total |  |  | 17.99 |

**D19AA006A** m² SOLERA PARA POSTERIOR PEGADO DE SOLADO
Precio: 14.59
m². Solera para pegar un pavimento cerámico o similar, de 6 cm de espesor mínimo, realizada con mortero de cemento y arena de río 1/3 (M15), i/nivelación, maestreado y fratasado, s/NTE-RSS.

| Código | Ud | Descripción | Rendimiento | Precio | Importe |
|---|---|---|---|---|---|
| U01FS550 | m² | Mano de obra instalación solera i/ maq. auxiliar | 1 | 5.5 | 5.50 |
| U04CA001 | t | Cemento EN 197-1- CEM II/B-P 32,5 R Granel | 0.031 | 175.6 | 5.44 |
| U04AA001 | m³ | Arena de río (0-5 mm) | 0.068 | 39.2 | 2.67 |
| U04PY001 | m³ | Agua | 0.018 | 1.7 | 0.03 |
| %CI | % | Costes indirectos..(s/total) | 7 % | 13.64 | 0.95 |
|  |  | Total |  |  | 14.59 |

**U01AA503** h Cuadrilla C (mano de obra)
Precio: 52.38
h. Cuadrilla C de albañilería, cuantificando para su formación 1,00 h de ayudante, 1,00 h de peón especializado y 0,50 h de peón suelto.

| Código | Ud | Descripción | Rendimiento | Precio |
|---|---|---|---|---|
| U01AA009 |  |  | 1 |  |
| U01AA010 |  |  | 1 |  |
| U01AA011 | h | Peón suelto | 0.5 | 20.84 |
