# CAPIALZADO CHAPADO PINO OREGÓN

- Propiedad del archivo: ATAYO S.A.
- Formato: FIEBDC-3/2020
- Programa: PREMETI 2026
- Fecha: 26/02/2026
- Fecha de los precios: 26/02/2026
- Divisa: EUR

**D20SA310** m CAPIALZADO CHAPADO PINO OREGÓN
Precio: 38.53
m. Capialzado de persiana en tablero aglomerado de 12 mm de espesor y 30 cm de ancho, con tapa registrable chapada en pino Oregón y canteada para barnizar.

| Código | Ud | Descripción | Rendimiento | Precio | Importe |
|---|---|---|---|---|---|
| U01FV001 | h | Equipo montaje carpintería (oficial + ayudante) (mano de obra) | 0.2 | 48 | 9.60 |
| U19SS065 | m | Capialzado aglomerado 12 chapa pino Oregón (material) | 1 | 26.13 | 26.13 |
| U19XK610 | ud | Tornillo latón 21/35 mm (material) | 4 | 0.07 | 0.28 |
| %CI | % | Costes indirectos..(s/total) | 7 % | 36.01 | 2.52 |
|  |  | Total |  |  | 38.53 |
