# C.PLANA BH TNV CONVEN. SFI+ ISOVER IXXO - ZC (a/A/B)

- Propiedad del archivo: ATAYO S.A.
- Formato: FIEBDC-3/2020
- Programa: PREMETI 2026
- Fecha: 26/02/2026
- Fecha de los precios: 26/02/2026
- Divisa: EUR

**D16.E1.CK001** m² C.PLANA BH TNV CONVEN. SFI+ ISOVER IXXO - ZC (a/A/B)
Precio: 284.5
m². Sistema de cubierta plana convencional transitable no ventilada solado fijo (4.1.1 CEC y cálculo como DA 2.1.1) con aislamiento de alta eficiencia energética, (cerramiento opaco exterior) DB HE 0, para obra nueva o ampliación de edificación y reforma en las que se renueve más del 25 por ciento de la superficie total de la envolvente térmica final del edificio o se cambie el uso característico del mismo (*), compuesta de: FORJADO, + AISLAMIENTO + IMPERMEABILIZACIÓN + SOLADO FIJO forjado unidireccional con bovedilla de hormigón con el aislamiento por debajo de la impermeabilización (convencional) estando la misma en contacto con recinto protegido (RP) del edificio, que cumple las condiciones de aislamiento térmico y acústico exigidas por el CTE DB HE 2020 para cualquiera de las zonas climáticas a/A/B, con una transmitancia térmica del sistema que cumple: a) la U máxima exigida en la tabla 2.3 (0,65 W/m²K), b) Hace previsible, de acuerdo al apéndice E (valor orientativo señalado de UC < 0,50 /0,47/0,33 W/m²K según zona) el cumplimiento de los parámetros característicos medios del conjunto de las cubiertas existentes en toda la envolvente del edificio de referencia (apéndice D transmitancia límite de cubiertas UClim < 0,45 W/m²K). Igualmente cumple con la inexistencia de condensaciones superficiales e intersticiales con un adecuado tratamiento de los puentes térmicos s/ apartado 4.6. del catálogo de los elementos constructivos CEC.
La solución está compuesta de:
- Tendido de yeso 15 mm
- Forjado unidireccional de 30 cm de canto total con bovedilla hormigón
- Hormigón aligerado, espesor entre 6 y 10 cm, para formación de pendientes (1-2%) s/ tabla 2.9 del apartado 2.4 del DB-HS-1, con caída hacia el sistema de evacuación y respetando las juntas de dilatación.
- Capa antipunzante geotextil 200 g/m²
- aislamiento con panel rígido de alta densidad de lana de roca ISOVER IXXO de 9 cm de espesor (Lambda=0.039 W/mK, Rat=2,30 m²K/W)
- Capa de 1 cm de regularización con mortero de cemento y arena de río M2,5.
- Barrera de vapor Asfaldan R Tipo 3 P POL.
- Impermeabilización LÁM. NO AUTOPROTEGIDA SUPER MORTERPLAS 4 kg, cumpliendo el DB-HS-1 y su apartado 2.4.4.1.2, así como las especificaciones del apartado 3.20 del CEC.
- Capa antipunzante geotextil 200 g/m²
- Capa de mortero de agarre del pavimento de terminación, con mortero de cemento y arena de río, espesor 3/4 cm con juntas en cuadrículas máximas de 5x5 m. Incluido en siguiente.
- Pavimento de terminación con baldosas de gres de aragón de 30x30 recibido con mortero de cemento y arena de río M5.
- La solución constructiva cumple (U=0,33 W/m²K y Ra>53 dBA), forjado de canto 30 cm s/ CEC), con posterior comprobación de los valores límites según el Apéndice E del CTE DB HE 2020.
(*): en las obras de reforma en las que se renueve menos del 25% de la superficie total de la envolvente térmica final del edificio se cumplirá, en lugar de la "limitación del consumo" ( DB HE 0, apéndice E aplicado anteriormente), la "limitación de la demanda" (DB HE 1, tabla 2.3 y el apéndice D). Podrá utilizar para este supuesto u otros que usted considere la aplicación CÁLCULO DE TRANSMITANCIAS que figura en la página web www.preoc.es

| Código | Ud | Descripción | Rendimiento | Precio | Importe |
|---|---|---|---|---|---|
| D13ACC005 | m² | TENDIDO YESO CONTROLADO P. HORIZONTALES = 3 m ALT. | 1 | 9.32 | 9.32 |
| D05DF007 | m² | FORJADO SEMIVIGUETA 25+5, B. 60 | 1 | 72.25 | 72.25 |
| D08AA010 | m² | FORM. PTES. HORMIGÓN ALIGERADO 10 cm | 1 | 23.93 | 23.93 |
| D08AR600 | m² | CAPA REGULARIZ. CUBIERTA PLANA | 1 | 4.96 | 4.96 |
| U16AG201 | m² | Barrera vapor Asfaldan R Tipo 3 P Pol (material) | 1 | 13.39 | 13.39 |
| D16WF105 | m² | AISL. C.PLANA BH TNV CONVEN. SFI+ ISOVER IXXO en ZC A/B | 1 | 58.59 | 58.59 |
| U15EG120 | m² | Geotextil FELTEMPER 200 gr/m² (material) | 1 | 2.29 | 2.29 |
| U01FP501 | h | Oficial 1ª impermeabilizador (mano de obra) | 0.25 | 24 | 6.00 |
| U01FP502 | h | Ayudante impermeabilizador (mano de obra) | 0.25 | 22 | 5.50 |
| U16AA1001 | m² | Lámina autoprotegida Super Moterplas 4 kg | 1 | 32.03 | 32.03 |
| U15EG120 | m² | Geotextil FELTEMPER 200 gr/m² | 1 | 2.29 | 2.29 |
| D19DD100 | m² | SOLADO DE GRES ARAGÓN 30x30 C 3 | 1 | 53.95 | 53.95 |
|  |  | Total |  |  | 284.5 |

## Precios auxiliares

**D13ACC005** m² TENDIDO YESO CONTROLADO P. HORIZONTALES = 3 m ALT.
Precio: 9.32
m². Tendido de yeso manual de fraguado controlado sobre paramentos horizontales a revestir hasta 3 m de altura, formado por una capa de pasta de yeso de construcción B1 (YG/L) de 15 mm de espesor, con maestras solamente en las esquinas, rincones y guarniciones de huecos, i/p.p. de formación de aristas, rincones, guarniciones y montaje, desmontaje y retirada de andamios, distribución de material en planta y limpieza posterior de los tajos. Según UNE-EN 13279-1:2009 (yesos de construcción y conglomerantes a base de yeso para la construcción) y NTE-RPG (revestimientos de paramentos: guarnecidos y enlucidos).

| Código | Ud | Descripción | Rendimiento | Precio | Importe |
|---|---|---|---|---|---|
| U01AA011 | h | Peón suelto (mano de obra) | 0.04 | 20.84 | 0.83 |
| U01FQ010 | m² | Mano obra tendido yeso paramentos horizontales (mano de obra) | 1 | 6 | 6.00 |
| A01EA005 | m³ | PASTA DE YESO MANUAL CONTROLADO CONSTRUCCIÓN B1 (YG/L) | 0.015 | 119.1 | 1.79 |
| %A10_MA1 | % | Medios auxiliares 1% | 1 % | 8.62 | 0.09 |
| %CI | % | Costes indirectos..(s/total) | 7 % | 8.71 | 0.61 |
|  |  | Total |  |  | 9.32 |

**D05DF007** m² FORJADO SEMIVIGUETA 25+5, B. 60
Precio: 72.25
m². Forjado 25+5 cm, formado a base de semiviguetas de hormigón pretensado, separadas 70 cm entre ejes, bovedilla de 60x25x25 cm y capa de compresión de 5 cm de HA-25/P/20/ XC1 N/mm², con tamaño máximo del árido de 20 mm, elaborado en central, con p.p. de zunchos, i/armadura con acero B-500 S en refuerzo de zona de negativos (5,80 kg/m²), conectores y mallazo de reparto, encofrado y desencofrado, totalmente terminado según Código Estructural 2021. (Carga total 650 kg/m²).

| Código | Ud | Descripción | Rendimiento | Precio | Importe |
|---|---|---|---|---|---|
| U01AA007 | h | Oficial primera (mano de obra) | 0.475 | 23.13 | 10.99 |
| U01AA011 | h | Peón suelto | 0.475 | 20.84 | 9.90 |
| U08AA002 | m | Semivigueta hormigón pretensado 12 cm 4/5 m (material) | 1.65 | 5.21 | 8.60 |
| U08DA006 | ud | Bovedilla cerámica 62,5x25x25 (material) | 6 | 2.29 | 13.74 |
| A02FA723 | m³ | HORMIGÓN HA-25/P/20/XC1-4 CENTRAL (material) | 0.088 | 123.5 | 10.87 |
| D05AC050 | m² | ENCOF. MADERA EN FORJADOS | 1 | 5.76 | 5.76 |
| U06GJ001 | kg | Acero corrugado B 500-SD elaborado i/transporte (material) | 5.8 | 1.32 | 7.66 |
| %CI | % | Costes indirectos..(s/total) | 7 % | 67.52 | 4.73 |
|  |  | Total |  |  | 72.25 |

**D08AA010** m² FORM. PTES. HORMIGÓN ALIGERADO 10 cm
Precio: 23.93
m². Formación de pendientes para cubiertas planas con hormigón aligerado HNE-15 N/mm², tamaño máx. del árido 20 mm, de 10 cm de espesor medio, i/replanteo, ejecución de maestras, regleado y capa de mortero de cemento M5 según UNE-EN 998-2 de 2 cm de espesor, i/p.p. de costes indirectos.

| Código | Ud | Descripción | Rendimiento | Precio | Importe |
|---|---|---|---|---|---|
| U01AA505 | h | Cuadrilla E (mano de obra) | 0.12 | 43.97 | 5.28 |
| A02KE301 | m³ | HORMIGÓN HM-20/P/20/X0 AIREANTE (material) | 0.1 | 141.61 | 14.16 |
| A01JF006 | m³ | MORTERO CEMENTO M5 (material) | 0.025 | 116.89 | 2.92 |
| %CI | % | Costes indirectos..(s/total) | 7 % | 22.36 | 1.57 |
|  |  | Total |  |  | 23.93 |

**D08AR600** m² CAPA REGULARIZ. CUBIERTA PLANA
Precio: 4.96
m². Regularización del hormigón aligerado en formación de pendientes de cubierta planas mediante recrecido de mortero de cemento y arena de río M2,5 según UNE-EN 998-2, de 1 cm de espesor i/regleado.

| Código | Ud | Descripción | Rendimiento | Precio | Importe |
|---|---|---|---|---|---|
| U01AA007 | h | Oficial primera | 0.1 | 23.13 | 2.31 |
| U01AA011 | h | Peón suelto | 0.06 | 20.84 | 1.25 |
| A01JF007 | m³ | MORTERO CEMENTO M2,5 (material) | 0.01 | 107.53 | 1.08 |
| %CI | % | Costes indirectos..(s/total) | 7 % | 4.64 | 0.32 |
|  |  | Total |  |  | 4.96 |

**D16WF105** m² AISL. C.PLANA BH TNV CONVEN. SFI+ ISOVER IXXO en ZC A/B
Precio: 58.59
m². Sistema de cubierta plana convencional transitable no ventilada solado fijo (4.1.1 CEC y cálculo como DA 2.1.1) con aislamiento de alta eficiencia energética, (cerramiento opaco exterior) DB HE 0, para obra nueva o ampliación de edificación y reforma en las que se renueve más del 25 por ciento de la superficie total de la envolvente térmica final del edificio o se cambie el uso característico del mismo (*), compuesta de: FORJADO, + AISLAMIENTO + IMPERMEABILIZACIÓN + SOLADO FIJO forjado unidireccional con bovedilla de hormigón con el aislamiento por debajo de la impermeabilización (convencional) estando la misma en contacto con recinto protegido (RP) del edificio, que cumple las condiciones de aislamiento térmico y acústico exigidas por el CTE DB HE (2013) para cualquiera de las zonas climáticas a/A/B, con una transmitancia térmica del sistema que cumple: a) la U máxima exigida en la tabla 2.3 (0,65 W/m²K), b) Hace previsible, de acuerdo al apéndice E (valor orientativo señalado de UC < 0,50 /0,47/0,33 W/m²K según zona) el cumplimiento de los parámetros característicos medios del conjunto de las cubiertas existentes en toda la envolvente del edificio de referencia (apéndice D transmitancia límite de cubiertas UClim < 0,45 W/m²K). Igualmente cumple con la inexistencia de condensaciones superficiales e intersticiales con un adecuado tratamiento de los puentes térmicos s/ apartado 4.6. del catálogo de los elementos constructivos CEC.
La solución está compuesta de:
- Tendido de yeso 15 mm
- Forjado unidireccional de 30 cm de canto total con bovedilla hormigón
- Hormigón aligerado, espesor entre 6 y 10 cm, para formación de pendientes (1-2%) s/ tabla 2.9 del apartado 2.4 del DB-HS-1, con caída hacia el sistema de evacuación y respetando las juntas de dilatación.
- Capa antipunzante geotextil 200 g/m²
- aislamiento con panel rígido de alta densidad de lana de roca ISOVER IXXO de 9 cm de espesor (Lambda=0.039 W/mK, Rat=2,30 m²K/W)
- Capa de 1 cm de regularización con mortero de cemento y arena de río M2,5.
- Barrera de vapor Asfaldan R Tipo 3 P POL.
- Impermeabilización LÁM. NO AUTOPROTEGIDA SUPER MORTERPLAS 4 kg, cumpliendo el DB-HS-1 y su apartado 2.4.4.1.2, así como las especificaciones del apartado 3.20 del CEC.
- Capa antipunzante geotextil 200 g/m²
- Capa de mortero de agarre del pavimento de terminación, con mortero de cemento y arena de río, espesor 3/4 cm con juntas en cuadrículas máximas de 5x5 m. Incluido en siguiente.
- Pavimento de terminación con baldosas de gres de aragón de 30x30 recibido con mortero de cemento y arena de río M5.
- La solución constructiva cumple (U=0,32 W/m²K y Ra>53 dBA), forjado de canto 30 cm s/ CEC), con posterior comprobación de los valores límites según el Apéndice E del CTE DB HE (2013).
(*): en las obras de reforma en las que se renueve menos del 25% de la superficie total de la envolvente térmica final del edificio se cumplirá, en lugar de la "limitación del consumo" ( DB HE 0, apéndice E aplicado anteriormente), la "limitación de la demanda" (DB HE 1, tabla 2.3 y el apéndice D). Podrá utilizar para este supuesto u otros que usted considere la aplicación CÁLCULO DE TRANSMITANCIAS que figura en la página web www.preoc.es

| Código | Ud | Descripción | Rendimiento | Precio | Importe |
|---|---|---|---|---|---|
| U01AA007 | h | Oficial primera | 0.2 | 23.13 | 4.63 |
| U01AA011 | h | Peón suelto | 0.1 | 20.84 | 2.08 |
| U15AH334 | m³ | Panel rígido lana roca hidrofugado ISOVER IXXO | 0.09 | 514 | 46.26 |
| U15ND170 | m² | Capa antipunzante geotextil 200 gr/m² (material) | 2.1 | 0.85 | 1.79 |
| %CI | % | Costes indirectos..(s/total) | 7 % | 54.76 | 3.83 |
|  |  | Total |  |  | 58.59 |

**D19DD100** m² SOLADO DE GRES ARAGÓN 30x30 C 3
Precio: 53.95
m². Solado de baldosa de gres Aragón de 30x30 cm, para exteriores o interiores (resistencia al deslizamiento Rd>45 s/ UNE-ENV 12633 CLASE 3), recibido con mortero de cemento y arena de río M5 según UNE-EN 998-2, i/cama de 2 cm de arena de río, p.p. de rodapié del mismo material de 7 cm, rejuntado y limpieza, s/ CTE BD SU y NTE-RSB-7.

| Código | Ud | Descripción | Rendimiento | Precio | Importe |
|---|---|---|---|---|---|
| U01FS010 | m² | Mano obra solado gres (mano de obra) | 1 | 20 | 20.00 |
| U01AA011 | h | Peón suelto | 0.2 | 20.84 | 4.17 |
| U18AD175 | m² | Baldosa gres Aragón 30x30 (material) | 1.05 | 14 | 14.70 |
| U18AJ810 | m | Rodapié gres Aragón 8 cm (material) | 1.15 | 6.2 | 7.13 |
| A01JF006 | m³ | MORTERO CEMENTO M5 | 0.03 | 116.89 | 3.51 |
| U04AA001 | m³ | Arena de río (0-5 mm) (material) | 0.02 | 39.2 | 0.78 |
| U04CA002 | ud | Cemento EN 197-1- CEM II/A-P 32,5 R Saco 25 kg (material) | 0.03 | 4.39 | 0.13 |
| %CI | % | Costes indirectos..(s/total) | 7 % | 50.42 | 3.53 |
|  |  | Total |  |  | 53.95 |

**A01EA005** m³ PASTA DE YESO MANUAL CONTROLADO CONSTRUCCIÓN B1 (YG/L)
Precio: 119.1
m³. Pasta de yeso amasado manualmente, controlado para la construcción B1.

| Código | Ud | Descripción | Rendimiento | Precio | Importe |
|---|---|---|---|---|---|
| U01AA011 | h | Peón suelto | 2 | 20.84 | 41.68 |
| U04GA010 | t | Yeso manual grueso fraguado controlado B1 (YG-L) en sacos (material) | 0.85 | 89.88 | 76.40 |
| U04PY001 | m³ | Agua (material) | 0.6 | 1.7 | 1.02 |
|  |  | Total |  |  | 119.1 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel (material) | 0.25 | 175.6 | 43.90 |
| U04AA001 | m³ | Arena de río (0-5 mm) | 1.1 | 39.2 | 43.12 |
| U04PY001 | m³ | Agua | 0.255 | 1.7 | 0.43 |
| A03LA005 | h | HORMIGONERA ELÉCTRICA 250 L (material) | 0.8 | 5.54 | 4.43 |
|  |  | Total |  |  | 116.89 |

**A01JF007** m³ MORTERO CEMENTO M2,5 (material)
Precio: 107.53
m³. Mortero de cemento EN 197-1- CEM II/B-P 32,5 R según RC-16 y arena de río M2,5 con una resistencia a compresión de 2,5 N/mm² según norma UNE-EN 998-2, confeccionado con hormigonera de 250 L.

| Código | Ud | Descripción | Rendimiento | Precio | Importe |
|---|---|---|---|---|---|
| U01AA011 | h | Peón suelto | 1.2 | 20.84 | 25.01 |
| U04CA001 | t | Cemento EN 197-1- CEM II/B-P 32,5 R Granel | 0.19 | 175.6 | 33.36 |
| U04AA001 | m³ | Arena de río (0-5 mm) | 1.13 | 39.2 | 44.30 |
| U04PY001 | m³ | Agua | 0.255 | 1.7 | 0.43 |
| A03LA005 | h | HORMIGONERA ELÉCTRICA 250 L | 0.8 | 5.54 | 4.43 |
|  |  | Total |  |  | 107.53 |

**A02FA723** m³ HORMIGÓN HA-25/P/20/XC1-4 CENTRAL (material)
Precio: 123.5
m³. Hormigón para armar de resistencia HA-25/P/20/XC1-4 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA723 | m³ | Hormigón HA-25/P/20/XC1-4 central (hasta un radio de10 km de la central) (material) | 1 | 123.5 | 123.50 |
|  |  | Total |  |  | 123.5 |

**A02KE301** m³ HORMIGÓN HM-20/P/20/X0 AIREANTE (material)
Precio: 141.61
m³. Hormigón en masa HM-20/P/20/X0 Nmm² con cemento EN 197-1- CEM II/B-P 32,5 R según RC-16 arena de río, árido rodado tmáx.20 mm, con aditivo aireante, confeccionado en hormigonera de 250 L, para vibrar y consistencia plástica.

| Código | Ud | Descripción | Rendimiento | Precio | Importe |
|---|---|---|---|---|---|
| U01AA011 | h | Peón suelto | 1.1 | 20.84 | 22.92 |
| U04CA001 | t | Cemento EN 197-1- CEM II/B-P 32,5 R Granel | 0.365 | 175.6 | 64.09 |
| U04AA101 | t | Arena de río (0-5 mm) (material) | 0.65 | 24.5 | 15.93 |
| U04AF050 | t | Gravilla 5/20 mm (material) | 1.3 | 25.6 | 33.28 |
| U04PY001 | m³ | Agua | 0.15 | 1.7 | 0.26 |
| U04PK001 | kg | Aditivo aireante hormigón (material) | 1.65 | 1.43 | 2.36 |
| A03LA005 | h | HORMIGONERA ELÉCTRICA 250 L | 0.5 | 5.54 | 2.77 |
|  |  | Total |  |  | 141.61 |

**A03LA005** h HORMIGONERA ELÉCTRICA 250 L (material)
Precio: 5.54
h. Hormigonera eléctrica de 250 L con un motor eléctrico de 3CV, con bastidor y cabina de acero, pala mezcladoras, adecuadas para asegurar una mezcla rápida y homogénea, mecanismos protegidos herméticamente, con un peso en vacío de 290kg y un rendimiento aproximado de 3,4m³.

| Código | Rendimiento |
|---|---|
| U02LA201 | 1 |
| U%10 | 10 % |
| U02SW005 | 3.5 |

**D05AC050** m² ENCOF. MADERA EN FORJADOS
Precio: 5.76
m². Encofrado y desencofrado continuo con puntales y sopandas en forjados de viguetas y bovedillas, hasta 3,50 m de altura, con madera suelta.

| Código | Ud | Descripción | Rendimiento | Precio | Importe |
|---|---|---|---|---|---|
| U01AA501 | h | Cuadrilla A (mano de obra) | 0.05 | 54.65 | 2.73 |
| U07AI001 | m³ | Madera pino encofrar 26 mm (material) | 0.007 | 334.4 | 2.34 |
| U06AA001 | kg | Alambre atar 1,3 mm (material) | 0.04 | 1.99 | 0.08 |
| U06DA010 | kg | Puntas plana 20x100 (material) | 0.05 | 4.58 | 0.23 |
| %CI | % | Costes indirectos..(s/total) | 7 % | 5.38 | 0.38 |
|  |  | Total |  |  | 5.76 |

**U01AA501** h Cuadrilla A (mano de obra)
Precio: 54.65
h. Cuadrilla A de albañilería, cuantificando para su formación 1,00 h de oficial de primera, 1,00 h de ayudante y 0,50 h de peón suelto.

| Código | Ud | Descripción | Rendimiento | Precio |
|---|---|---|---|---|
| U01AA007 | h | Oficial primera | 1 | 23.13 |
| U01AA009 |  |  | 1 |  |
| U01AA011 | h | Peón suelto | 0.5 | 20.84 |

**U01AA505** h Cuadrilla E (mano de obra)
Precio: 43.97
h. Cuadrilla E de albañilería, cuantificando para su formación 1,00 h de oficial de primera y 1,00 h de peón suelto.

| Código | Ud | Descripción | Rendimiento | Precio | Importe |
|---|---|---|---|---|---|
| U01AA007 | h | Oficial primera | 1 | 23.13 | 23.13 |
| U01AA011 | h | Peón suelto | 1 | 20.84 | 20.84 |
|  |  | Total |  |  | 43.97 |
