# INC. HORM. BLANCO CON ENC. DE MAD. VISTO 2C 20 cm

- Propiedad del archivo: ATAYO S.A.
- Formato: FIEBDC-3/2020
- Programa: PREMETI 2026 (NTCI)
- Fecha: 28/07/2026
- Fecha de los precios: 28/07/2026
- Divisa: EUR

**D04IZ016** m³ INC. HORM. BLANCO CON ENC. DE MAD. VISTO 2C 20 cm
Precio: 340.55
m³. Incremento por utilización de encofrado visto realizado en madera a dos caras y cemento blanco BL II 42,5 R en lugar de encofrado no visto y cemento gris 2021M II/B-P 32,5 R en muros de contención de 20 cm de espesor.

| Código | Ud | Descripción | Rendimiento | Precio | Importe |
|---|---|---|---|---|---|
| D04CX701 | m² | ENCOFRADO METÁLICO EN MUROS 2 C | -5 | 45.71 | -228.55 |
| D04CX205 | m² | ENCOFRADO MADERA VISTA MUROS 2 C | 5 | 106.6 | 533.00 |
| U04CA001 | t | Cemento EN 197-1- CEM II/B-P 32,5 R Granel (material) | -0.33 | 175.6 | -57.95 |
| U04CF005 | t | Cemento blanco BL II/B-L 42,5 R UNE 80305 Granel (material) | 0.33 | 285 | 94.05 |
|  |  | Total |  |  | 340.55 |

## Precios auxiliares

**D04CX701** m² ENCOFRADO METÁLICO EN MUROS 2 C
Precio: 45.71
m². Encofrado y desencofrado a dos caras en muros con paneles metálicos de 5 a 10 m². de superficie, considerando 20 posturas, i/aplicación de desencofrante.

| Código | Ud | Descripción | Rendimiento | Precio | Importe |
|---|---|---|---|---|---|
| U01FA103 | h | Oficial 1ª encofrador (mano de obra) | 0.6 | 28 | 16.80 |
| U01FA105 | h | Ayudante encofrador (mano de obra) | 0.6 | 24 | 14.40 |
| U06XK110 | m² | Encofrado panel metálico 5/10 m² | 2.2 | 3 | 6.60 |
| U07AI001 | m³ | Madera pino encofrar 26 mm (material) | 0.01 | 334.4 | 3.34 |
| U06AA001 | kg | Alambre atar 1,3 mm (material) | 0.3 | 1.99 | 0.60 |
| U06DA010 | kg | Puntas plana 20x100 (material) | 0.02 | 4.58 | 0.09 |
| U04PQ001 | L | Sika Desencofrante LN (material) | 0.16 | 5.55 | 0.89 |
| %CI | % | Costes indirectos..(s/total) | 7 % | 42.72 | 2.99 |
|  |  | Total |  |  | 45.71 |

**D04CX205** m² ENCOFRADO MADERA VISTA MUROS 2 C
Precio: 106.6
m². Encofrado y desencofrado a dos caras vistas en muros con madera machihembrada y cepillada de 22 mm de espesor, considerando 3 posturas, i/aplicación de desencofrante.

| Código | Ud | Descripción | Rendimiento | Precio | Importe |
|---|---|---|---|---|---|
| U01FA103 | h | Oficial 1ª encofrador | 1.1 | 28 | 30.80 |
| U01FA105 | h | Ayudante encofrador | 1.1 | 24 | 26.40 |
| U07AA006 | m² | Tabla pino M-H 22 mm espesor (material) | 2.2 | 14.37 | 31.61 |
| U07AI001 | m³ | Madera pino encofrar 26 mm | 0.02 | 334.4 | 6.69 |
| U06AA001 | kg | Alambre atar 1,3 mm | 0.6 | 1.99 | 1.19 |
| U06DA010 | kg | Puntas plana 20x100 | 0.4 | 4.58 | 1.83 |
| U04PQ001 | L | Sika Desencofrante LN | 0.2 | 5.55 | 1.11 |
| %CI | % | Costes indirectos..(s/total) | 7 % | 99.63 | 6.97 |
|  |  | Total |  |  | 106.6 |
