# FORJADO JÁC. SEM. 20+5 B-60 Q=650 kg

- Propiedad del archivo: ATAYO S.A.
- Formato: FIEBDC-3/2020
- Programa: PREMETI 2026 (NTCI)
- Fecha: 28/07/2026
- Fecha de los precios: 28/07/2026
- Divisa: EUR

**D05DF410** m² FORJADO JÁC. SEM. 20+5 B-60 Q=650 kg
Precio: 117.75
m². Forjado 20+5 cm, compuesto por jácena plana prefábricada y semiviguetas de hormigón pretensado, separadas 70 cm entre ejes, bovedillas y capa de compresión de hormigón HA-25/P/20/ XC1 N/mm², con tamaño máximo del árido de 20 mm, elaborado en central, con p.p. de zunchos, i/armadura con acero B-500 S en refuerzo de zona de negativos (4,40 kg/m²), conectores y mallazo, encofrado y desencofrado, para una carga de Q=650 kg/m², totalmente terminado según Código Estructural 2021.

| Código | Ud | Descripción | Rendimiento | Precio | Importe |
|---|---|---|---|---|---|
| U01AA007 | h | Oficial primera (mano de obra) | 0.55 | 23.13 | 12.72 |
| U01AA011 | h | Peón suelto (mano de obra) | 0.55 | 20.84 | 11.46 |
| U08AE001 | m | Jácena plana prefabricada < 5m Q=650kg/m² (material) | 0.4 | 18.5 | 7.40 |
| D05DF003 | m² | FORJADO SEMIVIGUETA 20+5, B. 60 | 1 | 65.25 | 65.25 |
| A02FA723 | m³ | HORMIGÓN HA-25/P/20/XC1-4 CENTRAL (material) | 0.06 | 123.5 | 7.41 |
| U06GJ001 | kg | Acero corrugado B 500-SD elaborado i/transporte (material) | 4.4 | 1.32 | 5.81 |
| %CI | % | Costes indirectos..(s/total) | 7 % | 110.05 | 7.70 |
|  |  | Total |  |  | 117.75 |

## Precios auxiliares

**D05DF003** m² FORJADO SEMIVIGUETA 20+5, B. 60
Precio: 65.25
m². Forjado 20+5 cm, formado a base de semiviguetas de hormigón pretensado, separadas 70 cm entre ejes, bovedilla de 60x25x20 cm y capa de compresión de 5 cm de HA-25/P/20/ XC1 N/mm², con tamaño máximo del árido de 20 mm, elaborado en central, con p.p. de zunchos, i/armadura con acero B-500 S en refuerzo de zona de negativos (4,40 kg/m²), conectores y mallazo de reparto, encofrado y desencofrado, totalmente terminado según Código Estructural 2021. (Carga total 650 kg/m²).

| Código | Ud | Descripción | Rendimiento | Precio | Importe |
|---|---|---|---|---|---|
| U01AA007 | h | Oficial primera | 0.45 | 23.13 | 10.41 |
| U01AA011 | h | Peón suelto | 0.45 | 20.84 | 9.38 |
| U08AA002 | m | Semivigueta hormigón pretensado 12 cm 4/5 m (material) | 1.65 | 5.21 | 8.60 |
| U08DA003 | ud | Bovedilla cerámica 62,5x25x20 (material) | 6 | 2 | 12.00 |
| A02FA723 | m³ | HORMIGÓN HA-25/P/20/XC1-4 CENTRAL | 0.073 | 123.5 | 9.02 |
| D05AC050 | m² | ENCOF. MADERA EN FORJADOS | 1 | 5.76 | 5.76 |
| U06GJ001 | kg | Acero corrugado B 500-SD elaborado i/transporte | 4.4 | 1.32 | 5.81 |
| %CI | % | Costes indirectos..(s/total) | 7 % | 60.98 | 4.27 |
|  |  | Total |  |  | 65.25 |

**A02FA723** m³ HORMIGÓN HA-25/P/20/XC1-4 CENTRAL (material)
Precio: 123.5
m³. Hormigón para armar de resistencia HA-25/P/20/XC1-4 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA723 | m³ | Hormigón HA-25/P/20/XC1-4 central (hasta un radio de10 km de la central) (material) | 1 | 123.5 | 123.50 |
|  |  | Total |  |  | 123.5 |

**D05AC050** m² ENCOF. MADERA EN FORJADOS
Precio: 5.76
m². Encofrado y desencofrado continuo con puntales y sopandas en forjados de viguetas y bovedillas, hasta 3,50 m de altura, con madera suelta.

| Código | Ud | Descripción | Rendimiento | Precio | Importe |
|---|---|---|---|---|---|
| U01AA501 | h | Cuadrilla A (mano de obra) | 0.05 | 54.65 | 2.73 |
| U07AI001 | m³ | Madera pino encofrar 26 mm (material) | 0.007 | 334.4 | 2.34 |
| U06AA001 | kg | Alambre atar 1,3 mm (material) | 0.04 | 1.99 | 0.08 |
| U06DA010 | kg | Puntas plana 20x100 (material) | 0.05 | 4.58 | 0.23 |
| %CI | % | Costes indirectos..(s/total) | 7 % | 5.38 | 0.38 |
|  |  | Total |  |  | 5.76 |

**U01AA501** h Cuadrilla A (mano de obra)
Precio: 54.65
h. Cuadrilla A de albañilería, cuantificando para su formación 1,00 h de oficial de primera, 1,00 h de ayudante y 0,50 h de peón suelto.

| Código | Ud | Descripción | Rendimiento | Precio |
|---|---|---|---|---|
| U01AA007 | h | Oficial primera | 1 | 23.13 |
| U01AA009 |  |  | 1 |  |
| U01AA011 | h | Peón suelto | 0.5 | 20.84 |
