# CINTA PVC JUNTAS DILATACIÓN INTERIOR

- Propiedad del archivo: ATAYO S.A.
- Formato: FIEBDC-3/2020
- Programa: PREMETI 2026 (NTCI)
- Fecha: 28/07/2026
- Fecha de los precios: 28/07/2026
- Divisa: EUR

**D05VR005** m CINTA PVC JUNTAS DILATACIÓN INTERIOR
Precio: 30.77
m. Junta de dilatación interior de policloruro de vinilo (PVC) 100% virgen, con una fuerza máxima de dilatación > 250 %, color azul con remaches de sujeción de 19 cm de ancho Masterflex 2000 PVC DI-19, colocada simétricamente en el eje de la losa o muro, p.p. de solapes y piezas especiales para cruces o ángulos, incluso posterior sellado de la junta con masilla de poliuretano Masterflex 474, previa colocación de cordón de fondo Roundex e imprimación de los labios de la junta con Elastoprimer 110.

| Código | Ud | Descripción | Rendimiento | Precio | Importe |
|---|---|---|---|---|---|
| U01AA007 | h | Oficial primera (mano de obra) | 0.2 | 23.13 | 4.63 |
| U01AA010 | h | Peón especializado (mano de obra) | 0.2 | 20.86 | 4.17 |
| U01FP501 | h | Oficial 1ª impermeabilizador (mano de obra) | 0.15 | 24 | 3.60 |
| U04VD001 | ud | Pequeño material (material) | 2 | 0.33 | 0.66 |
| U04VD070 | L | Masilla de poliuretano MASTERFLEX 474 (material) | 0.3 | 24.95 | 7.49 |
| U04VD075 | L | Imprimación sellado ELASTOPRIMER 110 (material) | 0.022 | 20.4 | 0.45 |
| U04VD080 | m | Cordón de polietileno ROUNDEX 30 mm (material) | 1.01 | 0.52 | 0.53 |
| U04VD085 | m | Cinta MASTERFLEX 2000 PVC DI-19 (material) | 1.05 | 6.89 | 7.23 |
| %CI | % | Costes indirectos..(s/total) | 7 % | 28.76 | 2.01 |
|  |  | Total |  |  | 30.77 |
