# AYUDA ALB. FONT. VIV. UNIF. 250-500 m²

- Propiedad del archivo: ATAYO S.A.
- Formato: FIEBDC-3/2020
- Programa: PREMETI 2026 (NTCI)
- Fecha: 28/07/2026
- Fecha de los precios: 28/07/2026
- Divisa: EUR

**D12SA016** ud AYUDA ALB. FONT. VIV. UNIF. 250-500 m²
Precio: 1808.09
ud. Ayuda, por vivienda unifamiliar de 250 a 500 m², de cualquier trabajo de albañilería, prestada para la correcta ejecución de las instalaciónes de fontanería, i/porcentaje estimado para pequeño material, medios auxiliares. Se considera un 7% del total del capítulo de fontanería.

| Código | Ud | Descripción | Rendimiento | Precio | Importe |
|---|---|---|---|---|---|
| U01AA008 | h | Oficial segunda (mano de obra) | 20 | 21.97 | 439.40 |
| U01AA011 | h | Peón suelto (mano de obra) | 60 | 20.84 | 1250.40 |
| %CI | % | Costes indirectos..(s/total) | 7 % | 1689.80 | 118.29 |
|  |  | Total |  |  | 1808.09 |
