# AYUDA ALBAÑ. FONT. V. MULTIFAMILIAR

- Propiedad del archivo: ATAYO S.A.
- Formato: FIEBDC-3/2020
- Programa: PREMETI 2026
- Fecha: 26/02/2026
- Fecha de los precios: 26/02/2026
- Divisa: EUR

**D12SA020** ud AYUDA ALBAÑ. FONT. V. MULTIFAMILIAR
Precio: 272.42
ud. Ayuda, por vivienda en bloque y su parte correspondiente de zonas comunes, de cualquier trabajo de albañilería, prestada para la correcta ejecución de las instalaciónes de fontanería, i/porcentaje estimado para pequeño material, medios auxiliares. Se considera un 7% del total del capítulo de fontanería.

| Código | Ud | Descripción | Rendimiento | Precio | Importe |
|---|---|---|---|---|---|
| U01AA008 | h | Oficial segunda (mano de obra) | 4 | 21.97 | 87.88 |
| U01AA011 | h | Peón suelto (mano de obra) | 8 | 20.84 | 166.72 |
| %CI | % | Costes indirectos..(s/total) | 7 % | 254.60 | 17.82 |
|  |  | Total |  |  | 272.42 |
