# AYUDA ALBAÑ. INST. GAS VIV. MULTIFAMILIAR

- Propiedad del archivo: ATAYO S.A.
- Formato: FIEBDC-3/2020
- Programa: PREMETI 2026 (NTCI)
- Fecha: 28/07/2026
- Fecha de los precios: 28/07/2026
- Divisa: EUR

**D12SM020** ud AYUDA ALBAÑ. INST. GAS VIV. MULTIFAMILIAR
Precio: 70.99
ud. Ayuda, por vivienda en bloque y su parte correspondiente de zonas comunes, de cualquier trabajo de albañilería, prestada para el correcto montaje de instalaciónes de gas natural o gas ciudad (pasatubos, formación de armario/s para protección de llaves y contador, etc.), i/porcentaje estimado para pequeño material y medios auxiliares. Se considera un 3 % del total del capítulo de instalación de gas.

| Código | Ud | Descripción | Rendimiento | Precio | Importe |
|---|---|---|---|---|---|
| U01AA007 | h | Oficial primera (mano de obra) | 1.5 | 23.13 | 34.70 |
| U01AA009 | h | Ayudante (mano de obra) | 1.5 | 21.1 | 31.65 |
| %CI | % | Costes indirectos..(s/total) | 7 % | 66.35 | 4.64 |
|  |  | Total |  |  | 70.99 |
