# IMPERM. MURO SÓTANO PRELASTIC 500 PLUS COPSA

- Propiedad del archivo: ATAYO S.A.
- Formato: FIEBDC-3/2020
- Programa: PREMETI 2026 (NTCI)
- Fecha: 28/07/2026
- Fecha de los precios: 28/07/2026
- Divisa: EUR

**D17JD002** m² IMPERM. MURO SÓTANO PRELASTIC 500 PLUS COPSA
Precio: 21.71
m². Impermeabilización por el exterior de muros de sótano, sin andamios, con doble mano de revestimiento elástico a base de copolímeros del éster del ácido acrílico PRELASTIC 1000 de COPRERESA, con un rendimiento medio de 2,00 kg/m², aplicado con brocha o rodillo, y protegido del terreno con fieltro geotextil de 250 g/m². Según CTE/DB-HS 1.

| Código | Ud | Descripción | Rendimiento | Precio | Importe |
|---|---|---|---|---|---|
| U01FP501 | h | Oficial 1ª impermeabilizador (mano de obra) | 0.18 | 24 | 4.32 |
| U01FP502 | h | Ayudante impermeabilizador (mano de obra) | 0.18 | 22 | 3.96 |
| U16DD001 | kg | Revestimiento elástico Prelastic 500 Plus (material) | 2 | 4.7 | 9.40 |
| U15EG025 | m² | Geotextil 250 gr/m² (material) | 1.1 | 2.37 | 2.61 |
| %CI | % | Costes indirectos..(s/total) | 7 % | 20.29 | 1.42 |
|  |  | Total |  |  | 21.71 |
