# OBTUR FISURAS ESTATICAS PREPUR FOAM

- Propiedad del archivo: ATAYO S.A.
- Formato: FIEBDC-3/2020
- Programa: PREMETI 2026
- Fecha: 26/02/2026
- Fecha de los precios: 26/02/2026
- Divisa: EUR

**D17JJ010** m OBTUR FISURAS ESTATICAS PREPUR FOAM
Precio: 145.05
m. Suministro e inyección de resina hidrófoba acuarreactiva PREPUR FOAM para sellado de juntas estáticas de 3 mm máximo, aplicada mediante equipo manual monocomponente a 30 bar, i/ejecución de taladros cada 20 cm, suministro y colocación de obturadores metálicos con dispositivo antirretorno, corte con radial y sellado de los inyectores mediante PRERESEAL 75.

| Código | Ud | Descripción | Rendimiento | Precio | Importe |
|---|---|---|---|---|---|
| U01FP501 | h | Oficial 1ª impermeabilizador (mano de obra) | 1.5 | 24 | 36.00 |
| U01FP502 | h | Ayudante impermeabilizador (mano de obra) | 2 | 22 | 44.00 |
| U16DJ102 | kg | PREPUR FOAM (material) | 2 | 15.88 | 31.76 |
| U16DJ106 | ud | INYECTOR COPSA 13x100 c/antirretorno (material) | 5 | 4.76 | 23.80 |
| %CI | % | Costes indirectos..(s/total) | 7 % | 135.56 | 9.49 |
|  |  | Total |  |  | 145.05 |
