# PUERTA PASO CUARTERONES PINO VALSAIN

- Propiedad del archivo: ATAYO S.A.
- Formato: FIEBDC-3/2020
- Programa: PREMETI 2026 (NTCI)
- Fecha: 28/07/2026
- Fecha de los precios: 28/07/2026
- Divisa: EUR

**D20CG110** m² PUERTA PASO CUARTERONES PINO VALSAIN
Precio: 234.38
m². Puerta de paso ciega con hoja de cuarterones en ambas caras en madera de pino Valsaín, de medidas de hoja/s (625 / 725) x 2030 x 40 mm. Precerco en madera de pino de 90x35 mm, cerco visto de 90x30 mm en madera de pino Valsaín y tapajuntas de 70x10 de la misma madera. Con 4 pernios de latón, resbalón de petaca Tesa modelo 2005 ó similar y manivela con placa. Totalmente montada, incluso en p.p. de medios auxiliares. Criterio de medición: ancho (en hoja de 625 y 725 = 900 mm y en hoja de 825 = 1000 mm) x alto (2100 mm ó altura real).

| Código | Ud | Descripción | Rendimiento | Precio | Importe |
|---|---|---|---|---|---|
| U01FV001 | h | Equipo montaje carpintería (oficial + ayudante) (mano de obra) | 0.9 | 48 | 43.20 |
| U19AA030 | ud | Precerco pino 2ª 90x35 mm (material) | 0.56 | 22.1 | 12.38 |
| U19AG505 | m | Cerco pino Valsaín 7x3,5 cm (material) | 2.71 | 6.97 | 18.89 |
| U19IG210 | ud | Puerta paso cuarter pino Valsaín (material) | 0.56 | 206.55 | 115.67 |
| U19QA210 | m | Tapajuntas pino Valsain 70x15 (material) | 5.65 | 2.55 | 14.41 |
| U19XC060 | ud | Juego manillón castellana c/muelle (material) | 0.56 | 15.53 | 8.70 |
| U19XG210 | ud | Resbalón puerta paso "Tesa" PVC (material) | 0.56 | 4.72 | 2.64 |
| U19XI060 | ud | Pernio castellano 11 cm (material) | 1.8 | 1.67 | 3.01 |
| U19XK510 | ud | Tornillo acero 19/22 mm (material) | 5 | 0.03 | 0.15 |
| %CI | % | Costes indirectos..(s/total) | 7 % | 219.05 | 15.33 |
|  |  | Total |  |  | 234.38 |
