# ARMARIO MODULAR RELIEVE

- Propiedad del archivo: ATAYO S.A.
- Formato: FIEBDC-3/2020
- Programa: PREMETI 2026
- Fecha: 26/02/2026
- Fecha de los precios: 26/02/2026
- Divisa: EUR

**D20LA020** m² ARMARIO MODULAR RELIEVE
Precio: 127.63
m². Armario modular en Block, puertas de madera rechapadas decoradas abatibles en madera de calidad media, en costados, techo, suelo y división de maletero, con cerco de MDF rechapado 70x30, moldura en MDF rechapado de 70 x 10, manguetón central de MDF rechapado, 3 pernios de latón de 100 por hoja y dos por maletero. Barnizado y mecanizado de los armarios y maleteros, incluídos tiradores, barra de colgar y anclajes internos. Totalmente terminado.

| Código | Ud | Descripción | Rendimiento | Precio | Importe |
|---|---|---|---|---|---|
| U01FV001 | h | Equipo montaje carpintería (oficial + ayudante) (mano de obra) | 0.7 | 48 | 33.60 |
| U19LA020 | ud | Armario modular frente abatible relieve (material) | 0.7 | 122.4 | 85.68 |
| %CI | % | Costes indirectos..(s/total) | 7 % | 119.28 | 8.35 |
|  |  | Total |  |  | 127.63 |
