# PUERTA ACERO INOXIDABLE 40 mm C/AISLAMIENTO

- Propiedad del archivo: ATAYO S.A.
- Formato: FIEBDC-3/2020
- Programa: PREMETI 2026 (NTCI)
- Fecha: 28/07/2026
- Fecha de los precios: 28/07/2026
- Divisa: EUR

**D23SA001** m² PUERTA ACERO INOXIDABLE 40 mm C/AISLAMIENTO
Precio: 960.33
m². Carpintería metálica de acero inoxidable en puertas con un grueso de hoja de 40 mm, formado por bastidor de acero inoxidable y doble chapa con aislamiento térmico-fónico intercalado, i/cerco, herrajes de colgar y seguridad en acero inoxidable.

| Código | Ud | Descripción | Rendimiento | Precio | Importe |
|---|---|---|---|---|---|
| U01FX001 | h | Oficial cerrajería (mano de obra) | 0.5 | 24 | 12.00 |
| U01FX003 | h | Ayudante cerrajería (mano de obra) | 0.5 | 21 | 10.50 |
| U22SA001 | m² | Puerta inoxidable aislamiento térmico e/40 (material) | 1 | 875 | 875.00 |
| %CI | % | Costes indirectos..(s/total) | 7 % | 897.50 | 62.83 |
|  |  | Total |  |  | 960.33 |
