# REJILLA SUMIDERO PLETINA

- Propiedad del archivo: ATAYO S.A.
- Formato: FIEBDC-3/2020
- Programa: PREMETI 2026 (NTCI)
- Fecha: 28/07/2026
- Fecha de los precios: 28/07/2026
- Divisa: EUR

**D23XE010** m REJILLA SUMIDERO PLETINA
Precio: 62.63
m. Rejilla metálica para sumidero, de 25 cm de ancho total, formada por cerco de angular de 25x25x4 mm, contracerco de angular de 30x30x3 mm y pletina maciza de 20x3 mm, i/p.p. de patillas para recibir.

| Código | Ud | Descripción | Rendimiento | Precio | Importe |
|---|---|---|---|---|---|
| U01FX001 | h | Oficial cerrajería (mano de obra) | 1.9 | 24 | 45.60 |
| U22XE004 | m | Angular metálico 30x30 mm S275JR (material) | 2.1 | 1.78 | 3.74 |
| U22XE003 | m | Angular metálico 25x25 mm S275JR (material) | 2.1 | 1.44 | 3.02 |
| U22XG020 | m | Pletina metálica de 20x4 mm S275JR (material) | 6.3 | 0.98 | 6.17 |
| %CI | % | Costes indirectos..(s/total) | 7 % | 58.53 | 4.10 |
|  |  | Total |  |  | 62.63 |
