# REJILLA SUMIDERO CON TRAMEX

- Propiedad del archivo: ATAYO S.A.
- Formato: FIEBDC-3/2020
- Programa: PREMETI 2026
- Fecha: 26/02/2026
- Fecha de los precios: 26/02/2026
- Divisa: EUR

**D23XE025** m REJILLA SUMIDERO CON TRAMEX
Precio: 61.38
m. Rejilla metálica para sumidero, de 25cm de ancho total, formada por cerco de angular de 25x25x3mm, y contracerco de tramex de 30x30x20mm, i/p.p. de patillas para recibir.

| Código | Ud | Descripción | Rendimiento | Precio | Importe |
|---|---|---|---|---|---|
| U01FX001 | h | Oficial cerrajería (mano de obra) | 1.9 | 24 | 45.60 |
| U22XE003 | m | Angular metálico 25x25 mm S275JR (material) | 2.1 | 1.44 | 3.02 |
| U22MA105 | m² | Enrejado Tramex 30x30x20 galvanizado (material) | 0.24 | 36.4 | 8.74 |
| %CI | % | Costes indirectos..(s/total) | 7 % | 57.36 | 4.02 |
|  |  | Total |  |  | 61.38 |
