# TUBERÍA DE COBRE UNE 12 mm 3/8"

- Propiedad del archivo: ATAYO S.A.
- Formato: FIEBDC-3/2020
- Programa: PREMETI 2026 (NTCI)
- Fecha: 28/07/2026
- Fecha de los precios: 28/07/2026
- Divisa: EUR

**D25DF002** m TUBERÍA DE COBRE UNE 12 mm 3/8"
Precio: 12.81
m. Tubería de cobre estirado rígido de 10-12 mm, (un milímetro de pared), i/codos, manguitos, demás accesorios y p.p. de tubo corrugado de D=13 mm, totalmente instalada según CTE/ DB-HS 4 suministro de agua.

| Código | Ud | Descripción | Rendimiento | Precio | Importe |
|---|---|---|---|---|---|
| U01FY105 | h | Oficial 1ª fontanero (mano de obra) | 0.1 | 24.5 | 2.45 |
| U01FY110 | h | Ayudante fontanero (mano de obra) | 0.05 | 21 | 1.05 |
| U24LA003 | m | Tubería de cobre de 10-12 mm (material) | 1 | 4.38 | 4.38 |
| U24LD002 | ud | Codo cobre h-h de 12 mm (material) | 1.2 | 1.72 | 2.06 |
| U24LD203 | ud | T cobre h-h-h de 12 mm (material) | 0.7 | 2.74 | 1.92 |
| U24ZA000 | m | Tubo corrugado D=13 mm (material) | 1 | 0.11 | 0.11 |
| %CI | % | Costes indirectos..(s/total) | 7 % | 11.97 | 0.84 |
|  |  | Total |  |  | 12.81 |
