# CANALÓN PVC D=250 mm URALITA

- Propiedad del archivo: ATAYO S.A.
- Formato: FIEBDC-3/2020
- Programa: PREMETI 2026
- Fecha: 26/02/2026
- Fecha de los precios: 26/02/2026
- Divisa: EUR

**D25NP060** m CANALÓN PVC D=250 mm URALITA
Precio: 39.04
m. Canalón circular de PVC doble voluta de 250 mm de diámetro marca Uralita, fijado con abrazaderas al tejado, incluso piezas especiales de conexión a la bajante, totalmente instalado según CTE/ DB-HS 5 evacuación de aguas.

| Código | Ud | Descripción | Rendimiento | Precio | Importe |
|---|---|---|---|---|---|
| U01FY105 | h | Oficial 1ª fontanero (mano de obra) | 0.25 | 24.5 | 6.13 |
| U01FY110 | h | Ayudante fontanero (mano de obra) | 0.25 | 21 | 5.25 |
| U25LA060 | m | Canalón circular PVC D=250 mm Uralita (material) | 1 | 17.54 | 17.54 |
| U25LA260 | ud | Gafa canalón circular PVC D=250 mm Uralita (material) | 1.35 | 5.61 | 7.57 |
| %CI | % | Costes indirectos..(s/total) | 7 % | 36.49 | 2.55 |
|  |  | Total |  |  | 39.04 |
