# BAÑERA ACRÍLICA HOTLINE 180x80 IDEAL STANDARD

- Propiedad del archivo: ATAYO S.A.
- Formato: FIEBDC-3/2020
- Programa: PREMETI 2026 (NTCI)
- Fecha: 28/07/2026
- Fecha de los precios: 28/07/2026
- Divisa: EUR

**D26AF565** ud BAÑERA ACRÍLICA HOTLINE 180x80 IDEAL STANDARD
Precio: 594.55
ud. Bañera acrílica de Ideal Standard, modelo Hotline en blanco de 1,80x0,80 m, con grifería baño-ducha-teléfono de Roca o similar, modelo Monomando Naia cromada o similar y válvula con rebosadero de 32-40 mm, totalmente instalado.

| Código | Ud | Descripción | Rendimiento | Precio | Importe |
|---|---|---|---|---|---|
| U01FY105 | h | Oficial 1ª fontanero (mano de obra) | 1.2 | 24.5 | 29.40 |
| U27AF565 | ud | Bañera acrílica 180x80 cm Hotline Ideal Standard | 1 | 275 | 275.00 |
| U26GA101 | ud | Mezclador baño-ducha monomando Nu (material) | 1 | 241 | 241.00 |
| U26XA031 | ud | Excéntrica 1/2" M-M (material) | 2 | 2.05 | 4.10 |
| U25XC303 | ud | Rebosadero para bañera (material) | 1 | 6.15 | 6.15 |
| %CI | % | Costes indirectos..(s/total) | 7 % | 555.65 | 38.90 |
|  |  | Total |  |  | 594.55 |
