# PLATO DE DUCHA GYDA 140x70 BLANCO

- Propiedad del archivo: ATAYO S.A.
- Formato: FIEBDC-3/2020
- Programa: PREMETI 2026
- Fecha: 26/02/2026
- Fecha de los precios: 26/02/2026
- Divisa: EUR

**D26DD310** ud PLATO DE DUCHA GYDA 140x70 BLANCO
Precio: 665.22
ud. Plato ducha de Gala modelo Gyda en porcelana color blanco, de 140x70 cm con batería baño-ducha de Gala o similar modelo Balance cromada o similar y válvula de desagüe sifónica con salida de 40 mm, totalmente instalado.

| Código | Ud | Descripción | Rendimiento | Precio | Importe |
|---|---|---|---|---|---|
| U01FY105 | h | Oficial 1ª fontanero (mano de obra) | 1 | 24.5 | 24.50 |
| U27DD310 | ud | Plato ducha porcelana 140x70 Gyda blanco (material) | 1 | 288 | 288.00 |
| U26GC120 | ud | Mezclador ducha Balance cromado | 1 | 256 | 256.00 |
| U26XA031 | ud | Excéntrica 1/2" M-M (material) | 2 | 2.05 | 4.10 |
| U25XC505 | ud | Válvula desagüe ducha D=90 (material) | 1 | 49.1 | 49.10 |
| %CI | % | Costes indirectos..(s/total) | 7 % | 621.70 | 43.52 |
|  |  | Total |  |  | 665.22 |
