# VÁLVULA DE TRES VÍAS 1 1/2"

- Propiedad del archivo: ATAYO S.A.
- Formato: FIEBDC-3/2020
- Programa: PREMETI 2026
- Fecha: 26/02/2026
- Fecha de los precios: 26/02/2026
- Divisa: EUR

**D29GS015** ud VÁLVULA DE TRES VÍAS 1 1/2"
Precio: 276.88
ud. Válvula mezcladora de 3 vías de 1 1/2" con servomotor SM-75 i/ accesorios, totalmente instalada.

| Código | Ud | Descripción | Rendimiento | Precio | Importe |
|---|---|---|---|---|---|
| U01FY205 | h | Oficial 1ª calefactor (mano de obra) | 1.5 | 24.5 | 36.75 |
| U01FY208 | h | Ayudante calefacción (mano de obra) | 1.5 | 21 | 31.50 |
| U28GS015 | ud | Válvula 3 vías 1 1/2" ROCA (material) | 1 | 50 | 50.00 |
| U28GS050 | ud | Servomotor SM-75 ROCA (material) | 1 | 128.62 | 128.62 |
| U30JW001 | m | Conductor rígido 750V;1,5(Cu) (material) | 10 | 0.45 | 4.50 |
| U30JWC201 | m | Tubo rígido blindado negro roscable D=20 mm canl. superficiales | 10 | 0.74 | 7.40 |
| %CI | % | Costes indirectos..(s/total) | 7 % | 258.77 | 18.11 |
|  |  | Total |  |  | 276.88 |
