# TUBERÍA GAS EN ACERO D=15 mm

- Propiedad del archivo: ATAYO S.A.
- Formato: FIEBDC-3/2020
- Programa: PREMETI 2026 (NTCI)
- Fecha: 28/07/2026
- Fecha de los precios: 28/07/2026
- Divisa: EUR

**D32FA010** m TUBERÍA GAS EN ACERO D=15 mm
Precio: 25.4
m. Tubería para gas natural, en acero estirado sin soldadura DIN-2440 clase negra en acero st-35 de D=15mm(1/2"), totalmente instalado, i/p.p. de codos, tes, etc.

| Código | Ud | Descripción | Rendimiento | Precio | Importe |
|---|---|---|---|---|---|
| U01FY001 | h | Oficial primera gasista (mano de obra) | 0.25 | 24.5 | 6.13 |
| U01FY002 | h | Ayudante gasista (mano de obra) | 0.25 | 21 | 5.25 |
| U33ED002 | m | Tubo acero s/sold. negro St-35 i/acc. 1/2" (material) | 1 | 11.31 | 11.31 |
| U33GA002 | ud | Abrazadera sujección y taco 1/2" (material) | 0.5 | 2.09 | 1.05 |
| %CI | % | Costes indirectos..(s/total) | 7 % | 23.74 | 1.66 |
|  |  | Total |  |  | 25.4 |
