# TUBERÍA SOLDADA GAS EN ACERO D=40 mm

- Propiedad del archivo: ATAYO S.A.
- Formato: FIEBDC-3/2020
- Programa: PREMETI 2026 (NTCI)
- Fecha: 28/07/2026
- Fecha de los precios: 28/07/2026
- Divisa: EUR

**D32FF030** m TUBERÍA SOLDADA GAS EN ACERO D=40 mm
Precio: 50.99
m. Tubería para gas en acero soldado ISO/R-65 clase negra de D=40mm(1 1/2"), totalmente instalado, i/p.p. de codos, tes, etc.

| Código | Ud | Descripción | Rendimiento | Precio | Importe |
|---|---|---|---|---|---|
| U01FY001 | h | Oficial primera gasista (mano de obra) | 0.54 | 24.5 | 13.23 |
| U01FY002 | h | Ayudante gasista (mano de obra) | 0.54 | 21 | 11.34 |
| U33EF030 | m | Tubo accero negro soldado ISO/R-65 i/acc. 1 1/ 2 (material) | 1 | 21.93 | 21.93 |
| U33GA006 | ud | Abrazadera sujección y taco 1 1/2" (material) | 0.5 | 2.29 | 1.15 |
| %CI | % | Costes indirectos..(s/total) | 7 % | 47.65 | 3.34 |
|  |  | Total |  |  | 50.99 |
