# BARNIZADO SEMIMATE A MUÑEQUILLA

- Propiedad del archivo: ATAYO S.A.
- Formato: FIEBDC-3/2020
- Programa: PREMETI 2026 (NTCI)
- Fecha: 28/07/2026
- Fecha de los precios: 28/07/2026
- Divisa: EUR

**D35CE070** m² BARNIZADO SEMIMATE A MUÑEQUILLA
Precio: 27.42
m². Barnizado semimate a muñequilla dos manos sobre carpintería de madera con barniz sintético con poliuretano Procobar de Procolor o similar, lijado, mano de tapaporos y relijado.

| Código | Ud | Descripción | Rendimiento | Precio | Importe |
|---|---|---|---|---|---|
| U01FZ101 | h | Oficial 1ª pintor (mano de obra) | 0.5 | 23 | 11.50 |
| U01FZ105 | h | Ayudante pintor (mano de obra) | 0.5 | 20 | 10.00 |
| U36GA540 | L | Tapaporos (material) | 0.2 | 5.24 | 1.05 |
| U36GA001 | L | Barniz sintético con poliuretano (material) | 0.3 | 10.26 | 3.08 |
| %CI | % | Costes indirectos..(s/total) | 7 % | 25.63 | 1.79 |
|  |  | Total |  |  | 27.42 |
