# LASURADO OPACO SATINADO BAJO MICROPOROSO

- Propiedad del archivo: ATAYO S.A.
- Formato: FIEBDC-3/2020
- Programa: PREMETI 2026 (NTCI)
- Fecha: 28/07/2026
- Fecha de los precios: 28/07/2026
- Divisa: EUR

**D35CF030** m² LASURADO OPACO SATINADO BAJO MICROPOROSO
Precio: 13.69
m². Lasurado Opaco de para superficies de madera ( Celosías, vallas, vigas, pergolas) de maderas blandas, medias y duras con CETOL BL OPAQUE de SIKKENS microporoso, satinado bajo, opaco coloreado en base agua para exterior. Se aplicará una mano de imprimación y dos manos de acabado.

| Código | Ud | Descripción | Rendimiento | Precio | Importe |
|---|---|---|---|---|---|
| U01FZ101 | h | Oficial 1ª pintor (mano de obra) | 0.2 | 23 | 4.60 |
| U01FZ105 | h | Ayudante pintor (mano de obra) | 0.2 | 20 | 4.00 |
| U36GF030 | L | Lasur opaco satinado transparente Opaque Balance (material) | 0.167 | 25.08 | 4.19 |
| %CI | % | Costes indirectos..(s/total) | 7 % | 12.79 | 0.90 |
|  |  | Total |  |  | 13.69 |
