# PAVIMENTO CORCHO S/DOBLE TABLERO

- Propiedad del archivo: ATAYO S.A.
- Formato: FIEBDC-3/2020
- Programa: PREMETI 2026
- Fecha: 26/02/2026
- Fecha de los precios: 26/02/2026
- Divisa: EUR

**D37AD950** m² PAVIMENTO CORCHO S/DOBLE TABLERO
Precio: 77.93
m². Pavimento de corcho sobre doble tablero marino, colocados éstos sobre solera de hormigón con una planimetría no superior a 3mm(sin incluir la solera) con los siguientes componentes: tacos de goma troncocónicos de 15mmDe alto grapados a los tableros en distancia no mayor a 30 cm. doble tablero marino formado por 5 capas cada uno con un espesor de 15mmPegados entre sí de dimensiones 1x2 metros, planchas de aglomerado de corcho de 60x60cm de alta densidad y espesor de 8mmLijado y 2 capas de barniz de poliuretano, dando un espesor total el conjunto de 5,5cm,i/p.p. de rodapié de madera de 10x2cmperimetral y moldura cubre-juntas de 10x2cm.

| Código | Ud | Descripción | Rendimiento | Precio | Importe |
|---|---|---|---|---|---|
| U38AD971 | m² | Pavimento Corcho s/doble tablero | 1 | 71.72 | 71.72 |
| U38AD705 | m | Rodapie madera 10x2 recibido (material) | 0.15 | 3.95 | 0.59 |
| U38AD755 | m | Moldura cubrejuntas 10x2 reci (material) | 0.15 | 3.46 | 0.52 |
| %CI | % | Costes indirectos..(s/total) | 7 % | 72.83 | 5.10 |
|  |  | Total |  |  | 77.93 |
