# PISTA COMPLETA AGLOMERADO + RESINAS

- Propiedad del archivo: ATAYO S.A.
- Formato: FIEBDC-3/2020
- Programa: PREMETI 2026
- Fecha: 26/02/2026
- Fecha de los precios: 26/02/2026
- Divisa: EUR

**D37AJ250** m² PISTA COMPLETA AGLOMERADO + RESINAS
Precio: 30.53
m². Pista completa de aglomerado, con los siguientes componentes:1)Base de zahorras artificiales, silíceas o calizas, de 15cm de espesor medio, formando pendientes del 1% compactadas al 98%,sin incluir preparación de la sub-base si fuese necesario, excavación de tierras en cajeado, ni bordillos o muros perimetrales.2)Pavimento de asfalto en caliente extendido en dos capas, la 1ª. de 4cm tipo D-12 y la 2ª de 3cm tipo 5-A de rodadura, incluso riego de imprimación para adherencia, compactando las capas convenientemente.3)Capa niveladora extendida con rastra de slurry tipo TELCOSET de COMPOSAN de mortero bituminoso a base emulsiones asfálticas y cargas minerales hasta dejar una planimetría del 1% o(3mmcon regla de 3m).4)Dos capas de color a base de pintura viscosa a base de resinas sintéticas TELCOSET de COMPOSAN en emulsión, cargas minerales y pigmentos seleccionados.5)1 capa de color de acabado PREMIX de COMPOSAN a base de mezcla concentrada de resinas sintéticas y cargas minerales seleccionadas. Todo ello terminada sin incluir pintado de rayas de juegos, ni canaletas de drenaje lateral.

| Código | Ud | Descripción | Rendimiento | Precio | Importe |
|---|---|---|---|---|---|
| U38AJ010 | m³ | Zahorra artificial (material) | 0.15 | 16 | 2.40 |
| U38AJ030 | m² | Aglomerado caliente 7 cm | 1 | 11.15 | 11.15 |
| U38AJ250 | m² | Revestimiento sintético COMPOSAN | 1 | 14.98 | 14.98 |
| %CI | % | Costes indirectos..(s/total) | 7 % | 28.53 | 2.00 |
|  |  | Total |  |  | 30.53 |
