# FRONTÓN DE 36 METROS

- Propiedad del archivo: ATAYO S.A.
- Formato: FIEBDC-3/2020
- Programa: PREMETI 2026
- Fecha: 26/02/2026
- Fecha de los precios: 26/02/2026
- Divisa: EUR

**D37SK005** ud FRONTÓN DE 36 METROS
Precio: 107884.62
ud. Frontón corto de 36 m de fondo, sin rebote, de acuerdo a las normas de la Federación, con frentes de 11 m de ancho y 10 m de altura, pared lateral de 36 m de longitud y 10 m de altura en toda su dimensión, rematando todos los muros con malla ST 40/14 de 1.5 m de altura, y pista de juego de 36x15 m, totalmente terminado (sin incluir excavaciones de tierras, ni relleno de trasdós de muro si fuera necesario), construido de la siguiente forma: CIMENTACION de hormigón armado de 2 m de anchura y 0.70 de profundidad (20 cm de limpieza), i/ armadura hasta 40 kg/m³, para terrenos de resistencia superior a 3 kg/cm².- MUROS con bloques de hormigón compactos, y huecos, para facilitar el atado de las armaduras, de dimensiones 50x20x33 cm sentados con mortero de cemento y rellenos de hormigón por hiladas de altura no superior a 1 m, i/ armadura hasta 15 kg/m².- ENFOSCADO de paredes, maestreado, fratasado y semi-bruñido con pasada a la llana, con mortero de cemento hidrófugo M10 según UNE-EN 998-2, en zona de juego, y sin maestrear y fratasado con mortero M5 según UNE-EN 998-2 en zona posterior.- COMPACTADO del terreno con apisonadora dinámica después de la excavación.- BORDILLO de hormigón recto 15x35 cm colocado en borde de pista.- SOLERA de 15 cm de espesor de hormigón R=150 i/ encachado de 20 cm de piedra de morro y terminación pulida con helicóptero de cuarzo color verde.- REMATE SUPERIOR con albardilla de 3 cm de piedra artificial.- LINEA DE FALTA con pletina metálica recibida en frentes.- PINTURA PARED con acrílica procolor verde frontón.- MARCADO LINEAS de juego en frentes y suelo.

| Código | Ud | Descripción | Rendimiento | Precio | Importe |
|---|---|---|---|---|---|
| D04IA260 | m³ | HORMIGÓN HA-35/P/40/XC3 CIM. V. GRÚA | 47 | 249.86 | 11743.42 |
| D07AG101 | m² | MURO BLOQUE HORMIGÓN ARMADO 40x20x15 | 470 | 76 | 35720.00 |
| D37EA001 | m² | ENFOSCADO PAREDES DE FRONTÓN | 470 | 34.4 | 16168.00 |
| D13DD060 | m² | ENFOSCADO FRATASADO M5 VERTICAL | 470 | 12.38 | 5818.60 |
| D04PQ253 | m² | SOLERA HNE-17,5 N/mm²/15 cm+ENCACHADO 20 cm | 540 | 50.66 | 27356.40 |
| D37AA003 | m² | PAVIMENTO CONTINUO CUARZO VERDE s/SOLERA | 540 | 5.98 | 3229.20 |
| D11AI058 | m | ALBARDILLA PIEDRA ARTIFICIAL 15x3 cm | 47 | 33.26 | 1563.22 |
| D37JA001 | m² | CERRAMIENTO PISTA CON MALLA ST40 | 70.5 | 17.55 | 1237.28 |
| D37XD001 | m² | PINTURA PARED FRONTÓN | 940 | 4.98 | 4681.20 |
| D37XA061 | ud | MARCAJE LÍNEAS FRONTÓN | 1 | 125.2 | 125.20 |
| D37TC905 | m | LÍNEA FALTA FRONTÓN (ESCAS) | 10 | 24.21 | 242.10 |
|  |  | Total |  |  | 107884.62 |

## Precios auxiliares

**D04IA260** m³ HORMIGÓN HA-35/P/40/XC3 CIM. V. GRÚA
Precio: 249.86
m³. Hormigón armado HA-35/P/40/XC3 N/mm², con tamaño máximo del árido de 40 mm, elaborado en central para un desplazamiento máximo a la obra de 10 km en relleno de zapatas, zanjas de cimentación y vigas riostras, incluso armadura B-500 S (60 kg/m³), vertido por medio de pluma-grúa, vibrado y colocación. Según CTE/DB-SE-C y Código Estructural 2021.

| Código | Ud | Descripción | Rendimiento | Precio | Importe |
|---|---|---|---|---|---|
| U01AA011 | h | Peón suelto (mano de obra) | 0.25 | 20.84 | 5.21 |
| A03KB010 | h | PLUMA GRÚA DE 30 m (material) | 0.25 | 8.41 | 2.10 |
| A02FA983 | m³ | HORMIGÓN HA-35/P/40/XC1-4 CENTRAL (material) | 1 | 135 | 135.00 |
| D04AA201 | kg | ACERO CORRUGADO B 500-S | 60 | 1.52 | 91.20 |
| %CI | % | Costes indirectos..(s/total) | 7 % | 233.51 | 16.35 |
|  |  | Total |  |  | 249.86 |

**D07AG101** m² MURO BLOQUE HORMIGÓN ARMADO 40x20x15
Precio: 76
m². Muro de bloques huecos de hormigón FACOSA gris de 40x20x15 cm, para posterior terminación, i/armadura vertical formada por 4 redondos de D=12 mm por cada ml y armadura horizontal formada por 2 redondos de D=6 mm por cada fila de bloques, rellenado con hormigón HA-25/P/20/I y recibido con mortero de cemento y arena de río M7,5 según UNE-EN 998-2, i/vertido, colocación, vibrado y rejuntado según CTE/ DB-SE-F.

| Código | Ud | Descripción | Rendimiento | Precio | Importe |
|---|---|---|---|---|---|
| U01FJ239 | m² | Mano obra bloque hormigón armado 33 cm (mano de obra) | 1 | 22 | 22.00 |
| U10AA014 | ud | Bloque hormigón gris 40x20x15 FACOSA (material) | 10 | 1.06 | 10.60 |
| A01JF005 | m³ | MORTERO CEMENTO M7,5 (material) | 0.03 | 122.73 | 3.68 |
| A02FA721 | m³ | HORMIGÓN HA-25/P/20/X0 CENTRAL (material) | 0.24 | 119 | 28.56 |
| U06GA001 | kg | Acero corrugado B 400-SD en rama barras 6/12 m i/ transporte (material) | 7.28 | 0.85 | 6.19 |
| %CI | % | Costes indirectos..(s/total) | 7 % | 71.03 | 4.97 |
|  |  | Total |  |  | 76 |

**D37EA001** m² ENFOSCADO PAREDES DE FRONTÓN
Precio: 34.4
m². Enfoscado paredes de frontónes con mortero hidrófugo de cemento y arena de río M10 según UNE-EN 998-2, de 20 mm espesor, maestreado cada 2 m y fratasado con terminación semi-bruñido de cemento, con pasada a la llana hasta conseguir una superficie lisa, i/malla de tela de gallinero y p.p. de andamiaje y medidas de seguridad.

| Código | Ud | Descripción | Rendimiento | Precio | Importe |
|---|---|---|---|---|---|
| U01AA007 | h | Oficial primera (mano de obra) | 0.6 | 23.13 | 13.88 |
| U01AA009 | h | Ayudante (mano de obra) | 0.3 | 21.1 | 6.33 |
| A01XA004 | m³ | MORTERO CEMENTO HIDRÓFUGO M10 (material) | 0.02 | 154.32 | 3.09 |
| U38EA050 | m² | Tela metálica gallinero (material) | 1 | 0.75 | 0.75 |
| U04CA001 | t | Cemento EN 197-1- CEM II/B-P 32,5 R Granel (material) | 0.004 | 175.6 | 0.70 |
| U38EA060 | m² | Andamio para enfoscado frontón (material) | 1 | 7.4 | 7.40 |
| %CI | % | Costes indirectos..(s/total) | 7 % | 32.15 | 2.25 |
|  |  | Total |  |  | 34.4 |

**D13DD060** m² ENFOSCADO FRATASADO M5 VERTICAL
Precio: 12.38
m². Enfoscado fratasado sin maestrear, de 20 mm de espesor, aplicado en superficies verticales, con mortero de cemento M5 según UNE-EN 998-2, con cualquier tipo de remate final, i/medios auxiliares con empleo, en su caso, de andamiaje, así como distribución de material en tajos y p.p. de costes indirectos.

| Código | Ud | Descripción | Rendimiento | Precio | Importe |
|---|---|---|---|---|---|
| U01AA011 | h | Peón suelto | 0.09 | 20.84 | 1.88 |
| U01FQ105 | m² | Mano obra enfoscado vertical (mano de obra) | 1.05 | 7 | 7.35 |
| A01JF006 | m³ | MORTERO CEMENTO M5 (material) | 0.02 | 116.89 | 2.34 |
| %CI | % | Costes indirectos..(s/total) | 7 % | 11.57 | 0.81 |
|  |  | Total |  |  | 12.38 |

**D04PQ253** m² SOLERA HNE-17,5 N/mm²/15 cm+ENCACHADO 20 cm
Precio: 50.66
m². Solera de 15 cm de espesor, realizada con hormigón HNE-17,5 N/mm² de resistencia característica, tamaño máximo del árido 20 mm elaborado en obra, i/encachado de piedra caliza 40/80 mm de 20 cm de espesor, vertido y colocación y p.p. de juntas, aserrado de las mismas y fratasado. Según Código Estructural 2021.

| Código | Ud | Descripción | Rendimiento | Precio | Importe |
|---|---|---|---|---|---|
| U01AA007 | h | Oficial primera | 0.25 | 23.13 | 5.78 |
| U01AA011 | h | Peón suelto | 0.705 | 20.84 | 14.69 |
| A02BP401 | m³ | HORMIGÓN HNE-17,5/P/20 elab. obra (material) | 0.15 | 138.54 | 20.78 |
| U04AF201 | m³ | Grava 40/80 mm (material) | 0.2 | 30.5 | 6.10 |
| %CI | % | Costes indirectos..(s/total) | 7 % | 47.35 | 3.31 |
|  |  | Total |  |  | 50.66 |

**D37AA003** m² PAVIMENTO CONTINUO CUARZO VERDE s/SOLERA
Precio: 5.98
m². Pavimento continuo cuarzo verde tipo para pista deportiva o paseo para superficies entre 600 y 1.000 m², sobre solera de hormigón o forjado sin incluir éstos, con acabado monolítico incorporando 3 kg. de cuarzo y 1,5 kg. de cemento Portland CEM I/45 R, i/replanteo de solera, encofrado y desencofrado, colocación del hormigón dejando juntas de construcción en V, regleado y nivelado de solera, fratasado mecánico, incorporación capa de rodadura, enlisado y pulimentado, curado del hormigón, aserrado de juntas de retracción de 3 mm de espesor y profundidad 1/3 de la solera en cuadrículas no mayor de 5x5 m respetando igualmente juntas de dilatación, y sellado de juntas de retracción después de 28 días con masilla de poliuretano de elasticidad permanente, tipo Sikaflex-A1 (sin incluir: hormigón, lámina de polietileno, malla de refuerzo si fuera necesaria y preparación de la base).

| Código | Ud | Descripción | Rendimiento | Precio | Importe |
|---|---|---|---|---|---|
| U38AA010 | m² | Pavimento continuo cuarzo verde (material) | 1 | 4.61 | 4.61 |
| U38AA855 | m | Sellado de junta SIKAFLEX A-1 (material) | 0.25 | 2.34 | 0.59 |
| U38AA870 | m | Sellado junta dilatación 2x2 cm (material) | 0.04 | 9.66 | 0.39 |
| %CI | % | Costes indirectos..(s/total) | 7 % | 5.59 | 0.39 |
|  |  | Total |  |  | 5.98 |

**D11AI058** m ALBARDILLA PIEDRA ARTIFICIAL 15x3 cm
Precio: 33.26
m. Albardilla de piedra artificial de 15 cm de ancho y 5-7 cm de espesor, con goterón de al menos 5 mm de ancho, recibida con mortero de cemento y arena de río M5 según norma UNE-EN 998-2, i/sellado de juntas y limpieza.

| Código | Ud | Descripción | Rendimiento | Precio | Importe |
|---|---|---|---|---|---|
| U01AA505 | h | Cuadrilla E (mano de obra) | 0.24 | 43.97 | 10.55 |
| U01AA011 | h | Peón suelto | 0.02 | 20.84 | 0.42 |
| U17RD005 | m | Albardilla piedra artificial 15x3 (material) | 1 | 19 | 19.00 |
| A01JF006 | m³ | MORTERO CEMENTO M5 | 0.007 | 116.89 | 0.82 |
| U04CF005 | t | Cemento blanco BL II/B-L 42,5 R UNE 80305 Granel (material) | 0.001 | 285 | 0.29 |
| %CI | % | Costes indirectos..(s/total) | 7 % | 31.08 | 2.18 |
|  |  | Total |  |  | 33.26 |

**D37JA001** m² CERRAMIENTO PISTA CON MALLA ST40
Precio: 17.55
m². Cerramiento pista deportiva hasta 4 m de altura i/p.p. de puerta de 1x2 m para tenis o pista polideportiva, con enrejado metálico a base de malla galvanizada simple torsión ST/40-14 (trama 40 mm de luces y 2,2 mm diámetro del alambre) adaptado sobre 3 filas de alambre liso convenientemente atirantado, postes intermedios en tubo de acero galvanizado en caliente diámetro 48/1.5 mm, postes de escuadra-centro-tiro en tubo de acero mismas características diámetro 60/1.5 mm, todos ellos empotrados 35 cm y arriostrados con travesaños horizontales en tubo diámetro 40/15 mm, i/tensores cincados, cordones, ataduras, grupillas, tensores y remates superiores tipo seta, anclaje de los postes y montaje de la malla.

| Código | Ud | Descripción | Rendimiento | Precio | Importe |
|---|---|---|---|---|---|
| U01FX105 | m² | Mano obra montaje malla ST (mano de obra) | 1 | 6.5 | 6.50 |
| U01FX108 | m² | Mano obra anclaje postes ST (mano de obra) | 1 | 4.5 | 4.50 |
| U38JA707 | m | Poste acero galvanizado caliente D=48 (material) | 0.5 | 4.1 | 2.05 |
| U38JA705 | m | Poste acero galvanizado caliente D=42 (material) | 0.2 | 3.25 | 0.65 |
| U38JA005 | m² | Malla galvanizada ST-40/14 (material) | 1 | 1.9 | 1.90 |
| U38JA880 | ud | Tensores, grupillas y p/p puerta (material) | 1 | 0.8 | 0.80 |
| %CI | % | Costes indirectos..(s/total) | 7 % | 16.40 | 1.15 |
|  |  | Total |  |  | 17.55 |

**D37XD001** m² PINTURA PARED FRONTÓN
Precio: 4.98
m². Pintura pared frontón con rodillo, con pintura acrílica Procolor "Senior" verde frontón Nº 510, 2 manos.

| Código | Ud | Descripción | Rendimiento | Precio | Importe |
|---|---|---|---|---|---|
| U01AA007 | h | Oficial primera | 0.05 | 23.13 | 1.16 |
| U01AA011 | h | Peón suelto | 0.05 | 20.84 | 1.04 |
| U38XD905 | kg | Pintura acrilica Procolor (material) | 0.33 | 7.42 | 2.45 |
| %CI | % | Costes indirectos..(s/total) | 7 % | 4.65 | 0.33 |
|  |  | Total |  |  | 4.98 |

**D37XA061** ud MARCAJE LÍNEAS FRONTÓN
Precio: 125.2
ud. Marcado de líneas de juego, con poliuretano, para frontón reglamentario compuesto por línea horizontal alta y baja y línea vertical en frontis. Líneas verticales, números y letras en la pared lateral. Líneas transversales y longitudinales en el suelo, totalmente terminado según normas de la Federación del Consejo Superior de Deportes, i/montaje de andamios y porte.

| Código | Ud | Descripción | Rendimiento | Precio | Importe |
|---|---|---|---|---|---|
| U38XA061 | ud | Marcado líneas Frontón (horizontal + vertical) | 1 | 117.01 | 117.01 |
| %CI | % | Costes indirectos..(s/total) | 7 % | 117.01 | 8.19 |
|  |  | Total |  |  | 125.2 |

**D37TC905** m LÍNEA FALTA FRONTÓN (ESCAS)
Precio: 24.21
m. Líneas de falta en frontón con escás de pletina metálica recibida a la pared con tacos Hilti e=50 cm.

| Código | Ud | Descripción | Rendimiento | Precio | Importe |
|---|---|---|---|---|---|
| U01AA501 | h | Cuadrilla A (mano de obra) | 0.3 | 54.65 | 16.40 |
| U38EA905 | m | Escas de pletina (material) | 1 | 4.91 | 4.91 |
| U38EA995 | ud | Taco Hilti HRD-UGT 10x100 (material) | 2 | 0.66 | 1.32 |
| %CI | % | Costes indirectos..(s/total) | 7 % | 22.63 | 1.58 |
|  |  | Total |  |  | 24.21 |

**A01JF005** m³ MORTERO CEMENTO M7,5 (material)
Precio: 122.73
m³. Mortero de cemento EN 197-1- CEM II/B-P 32,5 R según RC-16 y arena de río M7,5 con una resistencia a compresión de 7,5 N/mm² según norma UNE-EN 998-2, confeccionado con hormigonera de 250 L.

| Código | Ud | Descripción | Rendimiento | Precio | Importe |
|---|---|---|---|---|---|
| U01AA011 | h | Peón suelto | 1.2 | 20.84 | 25.01 |
| U04CA001 | t | Cemento EN 197-1- CEM II/B-P 32,5 R Granel | 0.29 | 175.6 | 50.92 |
| U04AA001 | m³ | Arena de río (0-5 mm) (material) | 1.07 | 39.2 | 41.94 |
| U04PY001 | m³ | Agua (material) | 0.255 | 1.7 | 0.43 |
| A03LA005 | h | HORMIGONERA ELÉCTRICA 250 L (material) | 0.8 | 5.54 | 4.43 |
|  |  | Total |  |  | 122.73 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel | 0.25 | 175.6 | 43.90 |
| U04AA001 | m³ | Arena de río (0-5 mm) | 1.1 | 39.2 | 43.12 |
| U04PY001 | m³ | Agua | 0.255 | 1.7 | 0.43 |
| A03LA005 | h | HORMIGONERA ELÉCTRICA 250 L | 0.8 | 5.54 | 4.43 |
|  |  | Total |  |  | 116.89 |

**A01XA004** m³ MORTERO CEMENTO HIDRÓFUGO M10 (material)
Precio: 154.32
m³. Mortero de cemento EN 197-1- CEM II/B-P 32,5 R según RC-16 y arena de río M10, con una resistencia a compresión de 10 N/mm² según norma UNE-EN 998-2, con aditivo hidrófugo líquido SikaCim de Sika, confeccionado con hormigonera de 250 L.

| Código | Ud | Descripción | Rendimiento | Precio | Importe |
|---|---|---|---|---|---|
| U01AA011 | h | Peón suelto | 1.3 | 20.84 | 27.09 |
| U04CA001 | t | Cemento EN 197-1- CEM II/B-P 32,5 R Granel | 0.35 | 175.6 | 61.46 |
| U04AA001 | m³ | Arena de río (0-5 mm) | 1.03 | 39.2 | 40.38 |
| U04PY001 | m³ | Agua | 0.24 | 1.7 | 0.41 |
| U04PA110 | L | SikaCim impermeabilizante (material) | 3.5 | 5.87 | 20.55 |
| A03LA005 | h | HORMIGONERA ELÉCTRICA 250 L | 0.8 | 5.54 | 4.43 |
|  |  | Total |  |  | 154.32 |

**A02BP401** m³ HORMIGÓN HNE-17,5/P/20 elab. obra (material)
Precio: 138.54
m³. Hormigón en masa de resistencia HNE-17,5 N/mm² según Código Estructural 2021, con cemento EN 197-1- CEM II/B-P 32,5 R según RC-16, arena de río y árido rodado tamaño máximo 20 mm confeccionado con hormigonera de 250 L., para vibrar y consistencia plástica.

| Código | Ud | Descripción | Rendimiento | Precio | Importe |
|---|---|---|---|---|---|
| U01AA011 | h | Peón suelto | 1.1 | 20.84 | 22.92 |
| U04CA001 | t | Cemento EN 197-1- CEM II/B-P 32,5 R Granel | 0.365 | 175.6 | 64.09 |
| U04AA101 | t | Arena de río (0-5 mm) (material) | 0.64 | 24.5 | 15.68 |
| U04AF050 | t | Gravilla 5/20 mm (material) | 1.28 | 25.6 | 32.77 |
| U04PY001 | m³ | Agua | 0.18 | 1.7 | 0.31 |
| A03LA005 | h | HORMIGONERA ELÉCTRICA 250 L | 0.5 | 5.54 | 2.77 |
|  |  | Total |  |  | 138.54 |

**A02FA721** m³ HORMIGÓN HA-25/P/20/X0 CENTRAL (material)
Precio: 119
m³. Hormigón para armar de resistencia HA-25/P/20/X0 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA721 | m³ | Hormigón HA-25/P/20/X0 central (hasta un radio de10 km de la central) (material) | 1 | 119 | 119.00 |
|  |  | Total |  |  | 119 |

**A02FA983** m³ HORMIGÓN HA-35/P/40/XC1-4 CENTRAL (material)
Precio: 135
m³. Hormigón para armar de resistencia HA-35/P/40/XC1-4 Nmm², con cemento EN 197-1- CEM II/B-P 42,5 R según RC-16 arena de río y árido rodado tamaño máximo 40 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA983 | m³ | Hormigón HA-35/P/40/XC1-4 central (hasta un radio de10 km de la central) (material) | 1 | 135 | 135.00 |
|  |  | Total |  |  | 135 |

**A03KB010** h PLUMA GRÚA DE 30 m (material)
Precio: 8.41
h. Grúa torre con una altura máxima bajo gancho de 33,42 m y brazo de 31 m, con carga máxima de 2 t a 13,7 mt y una carga en punta de 750 kg, montada sobre carretón de traslación, realizado con perfiles de estructura ligera de alta resistencia, con tramos unidos por bulones con reductores de ataque directo, motor de 12 CV a 3.000 rpm, con una velocidad de elevación de 0-40 mpm, velocidad de giro 0.8 rpm de traslación de 25 rpm y de trepado hidraúlico de 1,5 mpm, con necesidad de un lastre de base de 38 t, para una altura total máxima de 33,42 m bajo gancho. Potencia necesaria para la acometida de eléctrica de 16,2 kW.

| Código | Ud | Descripción | Rendimiento | Precio | Importe |
|---|---|---|---|---|---|
| U02OA010 | h | Pluma grúa de 30 m (maquinaria) | 1 | 4.6 | 4.60 |
| U%10 | % | Amortización y otros gastos | 10 % | 4.60 | 0.46 |
| U02SW005 | ud | Kilowatio | 16.2 | 0.2 | 3.24 |
| U02OA025 | h | Montaje y desmontaje pluma grúa longitud 30 m (maquinaria) | 1 | 0.11 | 0.11 |
|  |  | Total |  |  | 8.41 |

**A03LA005** h HORMIGONERA ELÉCTRICA 250 L (material)
Precio: 5.54
h. Hormigonera eléctrica de 250 L con un motor eléctrico de 3CV, con bastidor y cabina de acero, pala mezcladoras, adecuadas para asegurar una mezcla rápida y homogénea, mecanismos protegidos herméticamente, con un peso en vacío de 290kg y un rendimiento aproximado de 3,4m³.

| Código | Ud | Descripción | Rendimiento | Precio |
|---|---|---|---|---|
| U02LA201 |  |  | 1 |  |
| U%10 | % | Amortización y otros gastos | 10 % |  |
| U02SW005 | ud | Kilowatio | 3.5 | 0.2 |

**D04AA201** kg ACERO CORRUGADO B 500-S
Precio: 1.52
kg. Acero corrugado B 500-S incluso cortado, doblado, armado y colocado en obra, i/p.p. de mermas, solapes y despuntes. Según Código Estructural 2021.

| Código | Ud | Descripción | Rendimiento | Precio | Importe |
|---|---|---|---|---|---|
| U01FA201 | h | Oficial 1ª ferralla (mano de obra) | 0.008 | 25 | 0.20 |
| U01FA204 | h | Ayudante ferralla (mano de obra) | 0.008 | 22 | 0.18 |
| U06AA001 | kg | Alambre atar 1,3 mm (material) | 0.005 | 1.99 | 0.01 |
| U06GG001 | kg | Acero corrugado B 500-SD en rama barras 6/12 m i/ transporte (material) | 1.05 | 0.98 | 1.03 |
| %CI | % | Costes indirectos..(s/total) | 7 % | 1.42 | 0.10 |
|  |  | Total |  |  | 1.52 |

**U01AA501** h Cuadrilla A (mano de obra)
Precio: 54.65
h. Cuadrilla A de albañilería, cuantificando para su formación 1,00 h de oficial de primera, 1,00 h de ayudante y 0,50 h de peón suelto.

| Código | Ud | Descripción | Rendimiento | Precio | Importe |
|---|---|---|---|---|---|
| U01AA007 | h | Oficial primera | 1 | 23.13 | 23.13 |
| U01AA009 | h | Ayudante | 1 | 21.1 | 21.10 |
| U01AA011 | h | Peón suelto | 0.5 | 20.84 | 10.42 |
|  |  | Total |  |  | 54.65 |

**U01AA505** h Cuadrilla E (mano de obra)
Precio: 43.97
h. Cuadrilla E de albañilería, cuantificando para su formación 1,00 h de oficial de primera y 1,00 h de peón suelto.

| Código | Ud | Descripción | Rendimiento | Precio | Importe |
|---|---|---|---|---|---|
| U01AA007 | h | Oficial primera | 1 | 23.13 | 23.13 |
| U01AA011 | h | Peón suelto | 1 | 20.84 | 20.84 |
|  |  | Total |  |  | 43.97 |
