# JUNTA DILATACIÓN TABLERO 5 mm

- Propiedad del archivo: ATAYO S.A.
- Formato: FIEBDC-3/2020
- Programa: PREMETI 2026 (NTCI)
- Fecha: 28/07/2026
- Fecha de los precios: 28/07/2026
- Divisa: EUR

**D38EN105** m JUNTA DILATACIÓN TABLERO 5 mm
Precio: 75.32
m. Junta de dilatación de tablero de puente para recorridos de D=+-5 mm, consistente en un doble corte del aglomerado asfáltico y sellado con resina de poliuretano MACDELCOL-FC, totalmente terminada.

| Código | Ud | Descripción | Rendimiento | Precio | Importe |
|---|---|---|---|---|---|
| U01AA007 | h | Oficial primera (mano de obra) | 1 | 23.13 | 23.13 |
| U01AA009 | h | Ayudante (mano de obra) | 1 | 21.1 | 21.10 |
| U39RD505 | kg | MACDELCOL-FC (material) | 0.85 | 12.58 | 10.69 |
| U39RD605 | m | Fondo junta PAREXLEN D=25 (material) | 1.05 | 0.37 | 0.39 |
| U39RD705 | kg | Arido CARBORUNDUM (material) | 1 | 3.59 | 3.59 |
| U39RD805 | h | Máquina de corte (maquinaria) | 1.5 | 7.66 | 11.49 |
| %CI | % | Costes indirectos..(s/total) | 7 % | 70.39 | 4.93 |
|  |  | Total |  |  | 75.32 |
