# EQUIPO AMPLIFICADOR BA (114/118) TELEVES

- Propiedad del archivo: ATAYO S.A.
- Formato: FIEBDC-3/2020
- Programa: PREMETI 2026 (NTCI)
- Fecha: 28/07/2026
- Fecha de los precios: 28/07/2026
- Divisa: EUR

**D42GT435** ud EQUIPO AMPLIFICADOR BA (114/118) TELEVES
Precio: 416.93
ud. Equipos de amplificación auxiliares para un ramal, compuesto por Amplificador de Línea doble TELEVES 5217 (47-2150 MHz) con nivel de salida 114/123 dBuV y G= 30/33-38 dB, incluyendo conectores y ajustes, etc., según esquema de instalación, totalmente terminado.

| Código | Ud | Descripción | Rendimiento | Precio | Importe |
|---|---|---|---|---|---|
| U01FY805 | h | Oficial 1ª Instalador Telecomunicaciones (mano de obra) | 1 | 24.5 | 24.50 |
| U01FY810 | h | Oficial 2ª Instalador Telecomunicaciones (mano de obra) | 1 | 22.5 | 22.50 |
| U43MU390 | m | Cab. coax. T-100 p., PE TELEVES (material) | 50 | 0.84 | 42.00 |
| U43MM475 | ud | Amp. 2BA 5317 114/123 TELEVES (material) | 1 | 294.25 | 294.25 |
| U43MD500 | ud | Pequeño material (material) | 1 | 6.4 | 6.40 |
| %CI | % | Costes indirectos..(s/total) | 7 % | 389.65 | 27.28 |
|  |  | Total |  |  | 416.93 |
