# PAU TV 3 SAL FTE

- Propiedad del archivo: ATAYO S.A.
- Formato: FIEBDC-3/2020
- Programa: PREMETI 2026 (NTCI)
- Fecha: 28/07/2026
- Fecha de los precios: 28/07/2026
- Divisa: EUR

**D42OV150** ud PAU TV 3 SAL FTE
Precio: 23.97
ud. PAU TV con 2 entradas y 3 salidas FTE PAU 3 S o similar, incluídos accesorios y fijaciones. Medida la unidad instalada.

| Código | Ud | Descripción | Rendimiento | Precio | Importe |
|---|---|---|---|---|---|
| U01FY805 | h | Oficial 1ª Instalador Telecomunicaciones (mano de obra) | 0.2 | 24.5 | 4.90 |
| U01FY810 | h | Oficial 2ª Instalador Telecomunicaciones (mano de obra) | 0.2 | 22.5 | 4.50 |
| U43MW080 | ud | PAU TV 2 in / 3 out FTE (material) | 1 | 7 | 7.00 |
| U43MU470 | ud | Conec. F, cable K-201/202 FTE (material) | 5 | 1.2 | 6.00 |
| %CI | % | Costes indirectos..(s/total) | 7 % | 22.40 | 1.57 |
|  |  | Total |  |  | 23.97 |
