# RV-k 0.6/1 kV 2 x 1 x 35 mm² GRAPEADA

- Propiedad del archivo: ATAYO S.A.
- Formato: FIEBDC-3/2020
- Programa: PREMETI 2026 (NTCI)
- Fecha: 28/07/2026
- Fecha de los precios: 28/07/2026
- Divisa: EUR

**D45EA105** m RV-k 0.6/1 kV 2 x 1 x 35 mm² GRAPEADA
Precio: 40.85
m. Metro lineal de cable RV-k 0.6/1 kV 2 x 1 x 35 mm² grapeado, incluyendo pequeño materal eléctrico, totalmente instalado.

| Código | Ud | Descripción | Rendimiento | Precio | Importe |
|---|---|---|---|---|---|
| U45AA100 | h | Oficial 1ª instalador E.S.F. (A) (mano de obra) | 0.35 | 26 | 9.10 |
| U45AA200 | h | Ayudante instalador E.S.F. (A) (mano de obra) | 0.35 | 24 | 8.40 |
| U45FA240 | m | Unipolar RV-k 0.6/1 kV 1x35 Ng (material) | 2 | 10.15 | 20.30 |
| %45GL900 | % | Pequeño material eléctrico | 1 % | 37.80 | 0.38 |
| %CI | % | Costes indirectos..(s/total) | 7 % | 38.18 | 2.67 |
|  |  | Total |  |  | 40.85 |
