# RV-k 0.6/1 kV 2 x 1 x 70 mm² ENTERRADA

- Propiedad del archivo: ATAYO S.A.
- Formato: FIEBDC-3/2020
- Programa: PREMETI 2026 (NTCI)
- Fecha: 28/07/2026
- Fecha de los precios: 28/07/2026
- Divisa: EUR

**D45EB107** m RV-k 0.6/1 kV 2 x 1 x 70 mm² ENTERRADA
Precio: 69.16
m. Metro lineal de cable RV-k 0.6/1 kV 2 x 1 x 70 mm² enterrado en canal plástica ULTRA TP-I 125, incluyendo pequeño materal eléctrico, totalmente instalado.

| Código | Ud | Descripción | Rendimiento | Precio | Importe |
|---|---|---|---|---|---|
| U45AA100 | h | Oficial 1ª instalador E.S.F. (A) (mano de obra) | 0.45 | 26 | 11.70 |
| U45AA200 | h | Ayudante instalador E.S.F. (A) (mano de obra) | 0.45 | 24 | 10.80 |
| U45FA260 | m | Unipolar RV-k 0.6/1 kV 1x70 Ng (material) | 2 | 20.03 | 40.06 |
| U45FE350 | m | Tubo canalización flexible ULTRA TP-I 125 (material) | 1 | 1.44 | 1.44 |
| %45GL900 | % | Pequeño material eléctrico | 1 % | 64.00 | 0.64 |
| %CI | % | Costes indirectos..(s/total) | 7 % | 64.64 | 4.52 |
|  |  | Total |  |  | 69.16 |
