# RZ1-k 0.6/1 kV 2 x 1 x 10 mm² GRAPEADA

- Propiedad del archivo: ATAYO S.A.
- Formato: FIEBDC-3/2020
- Programa: PREMETI 2026 (NTCI)
- Fecha: 28/07/2026
- Fecha de los precios: 28/07/2026
- Divisa: EUR

**D45ED102** m RZ1-k 0.6/1 kV 2 x 1 x 10 mm² GRAPEADA
Precio: 19.24
m. Metro lineal de cable RZ1-k 0.6/1 kV 2 x 1 x 10 mm² grapeado, incluyendo pequeño materal eléctrico, totalmente instalado.

| Código | Ud | Descripción | Rendimiento | Precio | Importe |
|---|---|---|---|---|---|
| U45AA100 | h | Oficial 1ª instalador E.S.F. (A) (mano de obra) | 0.25 | 26 | 6.50 |
| U45AA200 | h | Ayudante instalador E.S.F. (A) (mano de obra) | 0.25 | 24 | 6.00 |
| U45FB310 | m | Unipolar RZ1-k 0.6/1 kV 1x10 Ng (material) | 2 | 2.65 | 5.30 |
| %45GL900 | % | Pequeño material eléctrico | 1 % | 17.80 | 0.18 |
| %CI | % | Costes indirectos..(s/total) | 7 % | 17.98 | 1.26 |
|  |  | Total |  |  | 19.24 |
