# RZ1-k 0.6/1 kV 2 x 1 x 4 mm² ENTERRADA

- Propiedad del archivo: ATAYO S.A.
- Formato: FIEBDC-3/2020
- Programa: PREMETI 2026
- Fecha: 26/02/2026
- Fecha de los precios: 26/02/2026
- Divisa: EUR

**D45EE100** m RZ1-k 0.6/1 kV 2 x 1 x 4 mm² ENTERRADA
Precio: 17.47
m. Metro lineal de cable RZ1-k 0.6/1 kV 2 x 1 x 4 mm² enterrado en canal plástica ULTRA TP-I 40, incluyendo pequeño materal eléctrico, totalmente instalado.

| Código | Ud | Descripción | Rendimiento | Precio | Importe |
|---|---|---|---|---|---|
| U45AA100 | h | Oficial 1ª instalador E.S.F. (A) (mano de obra) | 0.25 | 26 | 6.50 |
| U45AA200 | h | Ayudante instalador E.S.F. (A) (mano de obra) | 0.25 | 24 | 6.00 |
| U45FB510 | m | RZ1-k 0.6/1 kV 2 x 4 (material) | 1 | 3.22 | 3.22 |
| U45FE290 | m | Tubo canalización flexible ULTRA TP-I 40 (material) | 1 | 0.45 | 0.45 |
| %45GL900 | % | Pequeño material eléctrico | 1 % | 16.17 | 0.16 |
| %CI | % | Costes indirectos..(s/total) | 7 % | 16.33 | 1.14 |
|  |  | Total |  |  | 17.47 |
