# EQUIPO DE MEDIDA MONOFÁSICO

- Propiedad del archivo: ATAYO S.A.
- Formato: FIEBDC-3/2020
- Programa: PREMETI 2026
- Fecha: 26/02/2026
- Fecha de los precios: 26/02/2026
- Divisa: EUR

**D45FA100** ud EQUIPO DE MEDIDA MONOFÁSICO
Precio: 298.17
ud. Equipo de medida monofásico, con características según marca el RD 1663/2000, accesorios y parte proporcional de pequeño material, completamente montado, probado y funcionando.

| Código | Ud | Descripción | Rendimiento | Precio | Importe |
|---|---|---|---|---|---|
| U45AA100 | h | Oficial 1ª instalador E.S.F. (A) (mano de obra) | 1.5 | 26 | 39.00 |
| U45AA200 | h | Ayudante instalador E.S.F. (A) (mano de obra) | 1.5 | 24 | 36.00 |
| U45EC100 | ud | Equipo de medida monofásico (material) | 1 | 200.9 | 200.90 |
| %45GL900 | % | Pequeño material eléctrico | 1 % | 275.90 | 2.76 |
| %CI | % | Costes indirectos..(s/total) | 7 % | 278.66 | 19.51 |
|  |  | Total |  |  | 298.17 |
