# PLATO DE DUCHA 90x90 cm

- Propiedad del archivo: ATAYO S.A.
- Formato: FIEBDC-3/2020
- Programa: PREMETI 2026 (NTCI)
- Fecha: 28/07/2026
- Fecha de los precios: 28/07/2026
- Divisa: EUR

**D46EC005** ud PLATO DE DUCHA 90x90 cm
Precio: 515.63
ud. Plato de ducha de fibra de vidrio blanco de 90x90 cm modelo Prestosan 2600, con grifería baño-ducha-teléfono de Roca modelo Monodín cromada o similar y válvula de desagüe sifónica con salida de 40 mm, totalmente instalado.

| Código | Ud | Descripción | Rendimiento | Precio | Importe |
|---|---|---|---|---|---|
| U01FY105 | h | Oficial 1ª fontanero (mano de obra) | 1.8 | 24.5 | 44.10 |
| U46EA300 | ud | Plato de ducha Prestosan 2600 (material) | 1 | 314.25 | 314.25 |
| U26GA201 | ud | Mezclador baño-ducha Monodín cromado (material) | 1 | 116 | 116.00 |
| U26XA031 | ud | Excéntrica 1/2" M-M (material) | 2 | 2.05 | 4.10 |
| U25XC201 | ud | Válvula recta para ducha (material) | 1 | 3.45 | 3.45 |
| %CI | % | Costes indirectos..(s/total) | 7 % | 481.90 | 33.73 |
|  |  | Total |  |  | 515.63 |
