# ASIENTO GIRATORIO BAÑERA ECONÓMICO

- Propiedad del archivo: ATAYO S.A.
- Formato: FIEBDC-3/2020
- Programa: PREMETI 2026 (NTCI)
- Fecha: 28/07/2026
- Fecha de los precios: 28/07/2026
- Divisa: EUR

**D46GA030** ud ASIENTO GIRATORIO BAÑERA ECONÓMICO
Precio: 143.99
ud. Asiento giratorio de bañera fábricado en plástico compacto de medidas 75 cm x 54 cm libres entre brazos, para un peso máximo admisible de 110 kg. y con un peso propio de 6,2 kg. No requiere instalación ni obras.

| Código | Ud | Descripción | Rendimiento | Precio | Importe |
|---|---|---|---|---|---|
| U01FY105 | h | Oficial 1ª fontanero (mano de obra) | 0.5 | 24.5 | 12.25 |
| U46GA030 | ud | Asiento giratorio bañera económico (material) | 1 | 122.32 | 122.32 |
| %CI | % | Costes indirectos..(s/total) | 7 % | 134.57 | 9.42 |
|  |  | Total |  |  | 143.99 |
