# Z.C. a/A/B/C/D/E FORJ. CLC + ROCKWOOL (LR) AISL. SUP

- Propiedad del archivo: ATAYO S.A.
- Formato: FIEBDC-3/2020
- Programa: PREMETI 2026
- Fecha: 26/02/2026
- Fecha de los precios: 26/02/2026
- Divisa: EUR

**D16.E1.Y109** m² Z.C. a/A/B/C/D/E FORJ. CLC + ROCKWOOL (LR) AISL. SUP.
Precio: 203.34
m². Sistema de forjado que divide un espacio habitable con un local o espacio no habitable que no está abierto al exterior, de alta eficiencia energética, (partición interior) DB HE 0, para obra nueva, ampliación de edificación y cualquier tipo de reforma, con solución de aislamiento térmico de FORJADO + AISLAMIENTO + PAVIMENTO normalmente en planta baja del edificio, colocando el aislamiento por la parte superior del forjado, que cumple las condiciones de aislamiento térmico exigidas por el CTE DB HE (2013 para cualquiera de las zonas climáticas a/A/B/C/D/E, con una transmitancia térmica del sistema que cumple:
a) la U máxima exigida en la tabla 2.4 (0,70 W/m²K),
b) los parámetros característicos medios del conjunto de los forjados existentes en toda la envolvente del edificio de referencia (apéndice D transmitancia límite de forjados USlim < 0,48 W/m²K),
un aislamiento acústico entre local emisor y receptor (de cualquier tipo: protegido o habitable, en cualquier situación posicional y con cualquier tipo de unión de sus elementos constructivos) a ruido aéreo >50 dBA. Igualmente cumple con la inexistencia de condensaciones superficiales e intersticiales con un adecuado tratamiento de los puentes térmicos s/ apartado 4.6. del catálogo de los elementos constructivos CEC.
La solución está compuesta de:
- Inexistencia en la parte inferior del forjado de cualquier tipo de revestimiento o tratamiento ignífugo o para mejorar el aislamiento térmico o acústico
- Forjado de 30 cm de canto total, unidireccional con bovedilla de hormigón que cumpla con una distancia mínima equivalente al eje de las armaduras Am de acuerdo al ANEXO C del DB-SI para garantizar la resistencia al fuego del DB-SI 6.
- aislamiento térmico y acústico con panel rígido de lana de roca no revestido ROCKSOL-E 501 de ROCKWOOL de 2 cm de espesor por encima del forjado (Lambda=0.041 W/mK, Rat=0,49 m²K/W, densidad 90 kg/m³ y Rigidez Dinámica s´< 9 MN/m³).
- Lámina de PVC Danopol de 1,5 mm de espesor
- Cama de arena de 3/5 cm para nivelar/independizar zona de instalaciones con pavimento
- Recrecido con capa de mortero 5/6 cm
- Pavimento de terminación con laminado flotante
La solución constructiva cumple (U=0,64) con el CTE DB HE (2013), con posterior comprobación entre los valores medios US y los valores límites USlim.
NOTA: Podrá utilizar para otros supuestos que usted considere la aplicación CÁLCULO DE TRANSMITANCIAS que figura en la página web www.preoc.es

| Código | Ud | Descripción | Rendimiento | Precio | Importe |
|---|---|---|---|---|---|
| D05DF006 | m² | FORJADO SEMIVIGUETA 26+5, B. 60 | 1 | 72.96 | 72.96 |
| D16WD140 | m² | AISL. Z.C. E FORJADO CLC + ROCKWOOL (LR) | 1 | 30.62 | 30.62 |
| D04PS105 | m² | SOLERA HA-25 #150x150x5 10 cm+ENCACHADO+PVC | 1 | 57.96 | 57.96 |
| D19AA072 | m² | RECRECIDO 5/6 cm PLASTÓN | 1 | 14.18 | 14.18 |
| D19RA040 | m² | PERGO DOMESTIC PLUS 1200x200x9 mm | 1 | 27.62 | 27.62 |
|  |  | Total |  |  | 203.34 |

## Precios auxiliares

**D05DF006** m² FORJADO SEMIVIGUETA 26+5, B. 60
Precio: 72.96
m². Forjado 26+5 cm, formado a base de semiviguetas de hormigón pretensado, separadas 70 cm entre ejes, bovedilla de 60x25x26 cm y capa de compresión de 5 cm de HA-25/P/20/ XC1 N/mm², con tamaño máximo del árido de 20 mm, elaborado en central, con p.p. de zunchos, i/armadura con acero B-500 S en refuerzo de zona de negativos (5,80 kg/m²), conectores y mallazo de reparto, encofrado y desencofrado, totalmente terminado según Código Estructural 2021. (Carga total 650 kg/m²).

| Código | Ud | Descripción | Rendimiento | Precio | Importe |
|---|---|---|---|---|---|
| U01AA007 | h | Oficial primera (mano de obra) | 0.475 | 23.13 | 10.99 |
| U01AA011 | h | Peón suelto (mano de obra) | 0.475 | 20.84 | 9.90 |
| U08AA002 | m | Semivigueta hormigón pretensado 12 cm 4/5 m (material) | 1.65 | 5.21 | 8.60 |
| U08DA007 | ud | Bovedilla cerámica 62,5x25x26 (material) | 6 | 2.36 | 14.16 |
| A02FA723 | m³ | HORMIGÓN HA-25/P/20/XC1-4 CENTRAL (material) | 0.09 | 123.5 | 11.12 |
| D05AC050 | m² | ENCOF. MADERA EN FORJADOS | 1 | 5.76 | 5.76 |
| U06GJ001 | kg | Acero corrugado B 500-SD elaborado i/transporte (material) | 5.8 | 1.32 | 7.66 |
| %CI | % | Costes indirectos..(s/total) | 7 % | 68.19 | 4.77 |
|  |  | Total |  |  | 72.96 |

**D16WD140** m² AISL. Z.C. E FORJADO CLC + ROCKWOOL (LR)
Precio: 30.62
m². Solución de aislamiento térmico y acústico de FORJADO, suelo de recinto protegido, (sólo partidas de aislamiento) estando el forjado en contacto con local comercial, oficinas o recinto de actividad normalmente en planta baja del edificio, colocando el aislamiento por la parte superior del forjado, que cumple las condiciones de aislamiento térmico y acústico exigidas por el CTE para cualquiera de las zonas climáticas E, con una transmitancia térmica de todo el conjunto de U<0,48 W/m²K (s/ anejo E del DB-HE), un aislamiento acústico entre local emisor y receptor (de cualquier tipo: protegido o habitable, en cualquier situación posicional y con cualquier tipo de unión de sus elementos constructivos) a ruido aéreo >55 dBA y a ruido de impactos Lnw < 60 dB´s (s/ apartado 2.1 del DB-HR). Igualmente deberá cumplir con la inexistencia de condensaciones superficiales e intersticiales con un adecuado tratamiento de los puentes térmicos s/ apartado 4.6. del catálogo de los elementos constructivos CEC y DB-HE.
La solución está compuesta de:
- Inexistencia en la parte inferior del forjado de cualquier tipo de revestimiento o tratamiento ignífugo o para mejorar el aislamiento térmico o acústico
- Forjado de 30 cm de canto total (alveolar, losa maciza o unidireccional o bidireccional con bovedilla de hormigón o cerámica que cumpla con una distancia mínima equivalente al eje de las armaduras Am de acuerdo al ANEXO C del DB-SI para garantizar la resistencia al fuego del DB-SI 6.
- Aislamiento térmico y acústico con panel rígido de lana de roca no revestido ROCKSOL 501 de ROCKWOOL de 4 cm de espesor por encima del forjado (Lambda=0.035 W/mK, Rat=1,71 m²K/W, densidad 90 kg/m³ ).
- Lámina de polietileno de 1 mm de espesor (incluida en valoración)
- Capa de compresión de mortero con mallazo, 5 cm
- Pavimento de terminación
La solución constructiva cumple con el DB-HE, con posterior comprobación entre los valores medios Um y los valores límites Ulim s/ tabla 3.1 DB-HE-1.

| Código | Ud | Descripción | Rendimiento | Precio | Importe |
|---|---|---|---|---|---|
| U01AA007 | h | Oficial primera | 0.2 | 23.13 | 4.63 |
| U01AA011 | h | Peón suelto | 0.1 | 20.84 | 2.08 |
| U15AA132 | m² | Panel lana de roca ROCKSOL 501 120x60x4 cm (material) | 1.05 | 20.87 | 21.91 |
| %CI | % | Costes indirectos..(s/total) | 7 % | 28.62 | 2.00 |
|  |  | Total |  |  | 30.62 |

**D04PS105** m² SOLERA HA-25 #150x150x5 10 cm+ENCACHADO+PVC
Precio: 57.96
m². Solera de 10 cm de espesor, realizada con hormigón HA-25/P/20/XC3 N/mm², tamaño máximo del árido 20 mm elaborado en central, i/vertido, colocación y armado con mallazo electrosoldado #150x150x5 mm, incluso p.p. de juntas, aserrado de las mismas, fratasado y encachado de piedra caliza 40/80 de 15 cm de espesor, extendido y compactado con pisón, con lámina intermedia de PVC Danopol HS de 1,5 mm. Según Código Estructural 2021.

| Código | Ud | Descripción | Rendimiento | Precio | Importe |
|---|---|---|---|---|---|
| D04PF501 | m² | ENCACHADO PIEDRA 40/80 e=15 cm | 1 | 8.25 | 8.25 |
| D04PM105 | m² | SOLERA HA-25 #150x150x5 10 cm | 1 | 25.46 | 25.46 |
| U16DA001 | m² | Lámina PVC Danopol HS 1,5 mm (material) | 1.05 | 19.49 | 20.46 |
| %CI | % | Costes indirectos..(s/total) | 7 % | 54.17 | 3.79 |
|  |  | Total |  |  | 57.96 |

**D19AA072** m² RECRECIDO 5/6 cm PLASTÓN
Precio: 14.18
m². Recrecido de mortero de cemento y arena de río M5 según UNE-EN 998-2, de 5/6 cm de espesor.

| Código | Ud | Descripción | Rendimiento | Precio | Importe |
|---|---|---|---|---|---|
| U01AA007 | h | Oficial primera | 0.18 | 23.13 | 4.16 |
| U01AA011 | h | Peón suelto | 0.1 | 20.84 | 2.08 |
| A01JF006 | m³ | MORTERO CEMENTO M5 (material) | 0.06 | 116.89 | 7.01 |
| %CI | % | Costes indirectos..(s/total) | 7 % | 13.25 | 0.93 |
|  |  | Total |  |  | 14.18 |

**D19RA040** m² PERGO DOMESTIC PLUS 1200x200x9 mm
Precio: 27.62
m². Pavimento laminado flotante Pergo DOMESTIC PLUS o similar, para uso residencial (resistencia al desgaste AC4 s/ EN 13329, para cualquier tipo de tráfico en uso doméstico o tráfico general C32 en uso comercial, resistencia al impacto IC2), en lamas de 1198x198 mm y 9 mm de espesor, compuesto de: a) laminado superior TitanX Surface compuesto multicapa desarrollado por Pergo consistente en papel decorado imitando diferentes tipos de madera impregnado de resinas melamínicas que se calientan y comprimen para formar un laminado homogéneo. b) Sustrato (tablero base) compuesto de tablero HDF (alta densidad 890 kg/m³) de 7,8 mm de espesor con comportamiento hidrófilo < 12%; c) Reverso compensador formando tres tipos diferentes de fibras de polipropileno de tejido sin tejer adheridas a la parte posterior y que reduce el nivel sonoro SoundBloc CS sobre una película de polietileno blanco que protege de la humedad a las tablas, unión mediante sistema clic libre de cola (ProLoc), sobre superficie seca y nivelada, incluyendo la película protectora (foam) compuesta de espuma de poliolefina/polietileno de 2 mm de espesor (32 kg/m³), y sin incluir rodapié (que irá en función del ancho de la estancia y que ello implicará la holgura a dejar en todos los paramentos y precercos de puertas u otros obstáculos), ni perfiles de dilatación/terminación, i/ subida a planta 48 horas antes de la instalación y limpieza posterior. Resistencia al manchado y quemadura del cigarrillo s/ EN 438, resistencia al efecto de la pata de un mueble s/ EN 438 y resistencia al efecto de silla con ruedas s/ EN 425.

| Código | Ud | Descripción | Rendimiento | Precio | Importe |
|---|---|---|---|---|---|
| U01AA007 | h | Oficial primera | 0.2 | 23.13 | 4.63 |
| U01AA011 | h | Peón suelto | 0.05 | 20.84 | 1.04 |
| U18RA017 | m² | Pergo DOMESTIC 1200x200x7 mm (material) | 1.02 | 19.2 | 19.58 |
| U18RA040 | m² | Película protectora espuma poliolefina/polietileno | 1.1 | 0.51 | 0.56 |
| %CI | % | Costes indirectos..(s/total) | 7 % | 25.81 | 1.81 |
|  |  | Total |  |  | 27.62 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel (material) | 0.25 | 175.6 | 43.90 |
| U04AA001 | m³ | Arena de río (0-5 mm) (material) | 1.1 | 39.2 | 43.12 |
| U04PY001 | m³ | Agua (material) | 0.255 | 1.7 | 0.43 |
| A03LA005 | h | HORMIGONERA ELÉCTRICA 250 L (material) | 0.8 | 5.54 | 4.43 |
|  |  | Total |  |  | 116.89 |

**A02FA723** m³ HORMIGÓN HA-25/P/20/XC1-4 CENTRAL (material)
Precio: 123.5
m³. Hormigón para armar de resistencia HA-25/P/20/XC1-4 Nmm², con cemento EN 197-1- CEM II/B-P 42,5 R según RC-16 arena de río y árido rodado tamaño máximo 20 mm, elaborado en central para un desplazamiento máximo a la obra de 10 km para vibrar y consistencia plástica, puesto en obra, con p.p. de mermas y cargas incompletas. Según Código Estructural 2021. CRITERIO DE MEDICIÓN Y PRECIO: El precio incluye el transporte hasta un radio de 10 km de la central (20 km en ida y vuelta). Si la obra estuviera a más distancia de la central habría que incrementar el coste del transporte utilizando la partida A02TA103 y considerando solo la distancia de ida.(El precio incluye el transporte hasta un radio de 10 km de la central. Si la obra estuviera a más distancia de la central habría que incrementar el coste del transporte según partida).

| Código | Ud | Descripción | Rendimiento | Precio | Importe |
|---|---|---|---|---|---|
| U04MA723 | m³ | Hormigón HA-25/P/20/XC1-4 central (hasta un radio de10 km de la central) (material) | 1 | 123.5 | 123.50 |
|  |  | Total |  |  | 123.5 |

**A03LA005** h HORMIGONERA ELÉCTRICA 250 L (material)
Precio: 5.54
h. Hormigonera eléctrica de 250 L con un motor eléctrico de 3CV, con bastidor y cabina de acero, pala mezcladoras, adecuadas para asegurar una mezcla rápida y homogénea, mecanismos protegidos herméticamente, con un peso en vacío de 290kg y un rendimiento aproximado de 3,4m³.

| Código | Rendimiento |
|---|---|
| U02LA201 | 1 |
| U%10 | 10 % |
| U02SW005 | 3.5 |

**D04PF501** m² ENCACHADO PIEDRA 40/80 e=15 cm
Precio: 8.25
m². Encachado de piedra caliza 40/80 de 15 cm de espesor en sub-base de solera, i/extendido y compactado con pisón.

| Código | Ud | Descripción | Rendimiento | Precio | Importe |
|---|---|---|---|---|---|
| U01AA011 | h | Peón suelto | 0.15 | 20.84 | 3.13 |
| U04AF201 | m³ | Grava 40/80 mm (material) | 0.15 | 30.5 | 4.58 |
| %CI | % | Costes indirectos..(s/total) | 7 % | 7.71 | 0.54 |
|  |  | Total |  |  | 8.25 |

**D04PH010** m² MALLAZO ELECTROSOLDADO 15x15 D=5
Precio: 2.64
m². Mallazo electrosoldado haciendo cuadrícula de 15x15 cm d=5 mm, con acero corrugado B 500 T, incluso p.p. de solapes y alambre de atar, colocado. Según Código Estructural 2021.

| Código | Ud | Descripción | Rendimiento | Precio |
|---|---|---|---|---|
| U01FA201 |  |  | 0.007 |  |
| U01FA204 |  |  | 0.007 |  |
| U06AA001 | kg | Alambre atar 1,3 mm (material) | 0.015 | 1.99 |
| U06HA010 |  |  | 1.2 |  |
| %CI | % | Costes indirectos..(s/total) | 7 % |  |

**D04PM105** m² SOLERA HA-25 #150x150x5 10 cm
Precio: 25.46
m². Solera de 10 cm de espesor, realizada con hormigón HA-25/P/20/XC3 N/mm², tamaño máximo del árido 20 mm elaborado en central, i/vertido, colocación y armado con mallazo electrosoldado #150x150x5 mm, incluso p.p. de juntas, aserrado de las mismas y fratasado. Según Código Estructural 2021.

| Código | Ud | Descripción | Rendimiento | Precio | Importe |
|---|---|---|---|---|---|
| U01AA007 | h | Oficial primera | 0.2 | 23.13 | 4.63 |
| U01AA011 | h | Peón suelto | 0.2 | 20.84 | 4.17 |
| D04PH010 | m² | MALLAZO ELECTROSOLDADO 15x15 D=5 | 1 | 2.64 | 2.64 |
| A02FA723 | m³ | HORMIGÓN HA-25/P/20/XC1-4 CENTRAL | 0.1 | 123.5 | 12.35 |
| %CI | % | Costes indirectos..(s/total) | 7 % | 23.79 | 1.67 |
|  |  | Total |  |  | 25.46 |

**D05AC050** m² ENCOF. MADERA EN FORJADOS
Precio: 5.76
m². Encofrado y desencofrado continuo con puntales y sopandas en forjados de viguetas y bovedillas, hasta 3,50 m de altura, con madera suelta.

| Código | Ud | Descripción | Rendimiento | Precio | Importe |
|---|---|---|---|---|---|
| U01AA501 | h | Cuadrilla A (mano de obra) | 0.05 | 54.65 | 2.73 |
| U07AI001 | m³ | Madera pino encofrar 26 mm (material) | 0.007 | 334.4 | 2.34 |
| U06AA001 | kg | Alambre atar 1,3 mm | 0.04 | 1.99 | 0.08 |
| U06DA010 | kg | Puntas plana 20x100 (material) | 0.05 | 4.58 | 0.23 |
| %CI | % | Costes indirectos..(s/total) | 7 % | 5.38 | 0.38 |
|  |  | Total |  |  | 5.76 |

**U01AA501** h Cuadrilla A (mano de obra)
Precio: 54.65
h. Cuadrilla A de albañilería, cuantificando para su formación 1,00 h de oficial de primera, 1,00 h de ayudante y 0,50 h de peón suelto.

| Código | Ud | Descripción | Rendimiento | Precio |
|---|---|---|---|---|
| U01AA007 | h | Oficial primera | 1 | 23.13 |
| U01AA009 |  |  | 1 |  |
| U01AA011 | h | Peón suelto | 0.5 | 20.84 |
