# MARCADO DE FLECHAS DIRECCIÓN GARAJE

- Propiedad del archivo: ATAYO S.A.
- Formato: FIEBDC-3/2020
- Programa: PREMETI 2026 (NTCI)
- Fecha: 28/07/2026
- Fecha de los precios: 28/07/2026
- Divisa: EUR

**D35IA005** ud MARCADO DE FLECHAS DIRECCIÓN GARAJE
Precio: 17.06
ud. Pintura al clorocaucho aplicada sobre pavimento de garaje, con flechas indicativas de dirección de sentido de circulación, incluso p.p. de replanteo de las mismas.

| Código | Ud | Descripción | Rendimiento | Precio | Importe |
|---|---|---|---|---|---|
| U01FZ101 | h | Oficial 1ª pintor (mano de obra) | 0.2 | 23 | 4.60 |
| U01FZ105 | h | Ayudante pintor (mano de obra) | 0.2 | 20 | 4.00 |
| U36KG500 | L | Disolvente clorocaucho Procolor (material) | 0.15 | 4.63 | 0.69 |
| U36KG001 | kg | Clorocaucho Juno (material) | 0.45 | 14.78 | 6.65 |
| %CI | % | Costes indirectos..(s/total) | 7 % | 15.94 | 1.12 |
|  |  | Total |  |  | 17.06 |
