# REJA CON TUBO RECTANGULAR 40x20

- Propiedad del archivo: ATAYO S.A.
- Formato: FIEBDC-3/2020
- Programa: PREMETI 2026 (NTCI)
- Fecha: 28/07/2026
- Fecha de los precios: 28/07/2026
- Divisa: EUR

**D23GA120** m² REJA CON TUBO RECTANGULAR 40x20
Precio: 88.62
m². Reja metálica realizada con pletina maciza de 50x6 mm en todo su contorno, barrotes verticales con tubo de acero de 40x20 mm separados cada 14 cm entre ejes y dos en horizontal, incluso p.p. de patillas para recibir o taladros en la pletina para atornillar a la guarnición del hueco.

| Código | Ud | Descripción | Rendimiento | Precio | Importe |
|---|---|---|---|---|---|
| U01FX001 | h | Oficial cerrajería (mano de obra) | 1 | 24 | 24.00 |
| U01FX003 | h | Ayudante cerrajería (mano de obra) | 1 | 21 | 21.00 |
| U22XG050 | m | Pletina metálica de 50x6 mm S275JR (material) | 6 | 2.72 | 16.32 |
| U22XL140 | m | Tubo metálico rectangular 40x20x1,5 (material) | 10 | 2.15 | 21.50 |
| %CI | % | Costes indirectos..(s/total) | 7 % | 82.82 | 5.80 |
|  |  | Total |  |  | 88.62 |
