# PERFILERÍA SCHLÜTER DECO SG 12 MM

- Propiedad del archivo: ATAYO S.A.
- Formato: FIEBDC-3/2020
- Programa: PREMETI 2026 (NTCI)
- Fecha: 28/07/2026
- Fecha de los precios: 28/07/2026
- Divisa: EUR

**D18VA008** m PERFILERÍA SCHLÜTER DECO SG 12 MM
Precio: 25.24
m. Perfil de aluminio Schlüter DECO-SG es un per?l en forma de F con un ancho de 12 mm para la decoración de recubrimientos cerámicos. También es ideal para la ?jación de elementos de cristal en suelos y paredes. Recibido al soporte con adhesivo del tipo cementoso cola C1.

| Código | Ud | Descripción | Rendimiento | Precio | Importe |
|---|---|---|---|---|---|
| U01AA007 | h | Oficial primera (mano de obra) | 0.05 | 23.13 | 1.16 |
| U01AA011 | h | Peón suelto (mano de obra) | 0.05 | 20.84 | 1.04 |
| U17VA008 | m | Perfil remate Deco SG 125AE12 de 12 mm | 1.05 | 20.19 | 21.20 |
| U04VT005 | kg | Adhesivo cemento cola tipo C1 | 0.1 | 1.85 | 0.19 |
| %CI | % | Costes indirectos..(s/total) | 7 % | 23.59 | 1.65 |
|  |  | Total |  |  | 25.24 |
