# PUNTO LUZ SENCILLO MÚLTIPLE JUNG T. PVC GARAJE

- Propiedad del archivo: ATAYO S.A.
- Formato: FIEBDC-3/2020
- Programa: PREMETI 2026
- Fecha: 26/02/2026
- Fecha de los precios: 26/02/2026
- Divisa: EUR

**D27KAA506** ud PUNTO LUZ SENCILLO MÚLTIPLE JUNG T. PVC GARAJE
Precio: 56.54
ud. Punto de luz sencillo múltiple garaje (hasta tres puntos accionados con un mismo interruptor) de 10A superficial, realizado en tubo rígido M 20/gp5 y conductor de cobre unipolar rígido de 1,5 mm², así como interruptor superficie JUNG-601 W, caja de registro "plexo" D=80 y regletas de conexión, totalmente montado e instalado.

| Código | Ud | Descripción | Rendimiento | Precio | Importe |
|---|---|---|---|---|---|
| U01FY630 | h | Oficial primera electricista (mano de obra) | 0.4 | 24.5 | 9.80 |
| U01FY635 | h | Ayudante electricista (mano de obra) | 0.3 | 21.5 | 6.45 |
| U30JWC101 | m | Tubo curvable corrugado color negro D=20 mm para empotrar | 15 | 0.2 | 3.00 |
| U30JW885 | ud | P.p. cajas, regletas y pequeño material (material) | 1 | 0.45 | 0.45 |
| U30JW001 | m | Conductor rígido 750V;1,5(Cu) (material) | 32 | 0.45 | 14.40 |
| U30XA950 | ud | Interruptor superficie 10A JUNG-601 W (material) | 1 | 17.17 | 17.17 |
| U30JW501 | ud | Caja estanca "plexo" D=80 (material) | 1 | 1.57 | 1.57 |
| %CI | % | Costes indirectos..(s/total) | 7 % | 52.84 | 3.70 |
|  |  | Total |  |  | 56.54 |
