# PLACA CIEGA JUNG LS990 LATON CLASSIC O ANTIK

- Propiedad del archivo: ATAYO S.A.
- Formato: FIEBDC-3/2020
- Programa: PREMETI 2026 (NTCI)
- Fecha: 28/07/2026
- Fecha de los precios: 28/07/2026
- Divisa: EUR

**D27NGA040** ud PLACA CIEGA JUNG LS990 LATON CLASSIC O ANTIK
Precio: 84.13
ud. Suministro de placa ciega ejecución empotrada, marca JUNG, serie LS990 en LATON CLASSIC O ANTIK. Fijada al paramento, conectada y probada para orden de servicio. La partida incluye placa ref ME2994BC, cajas de empotrar, marco, soportes y la parte proporcional de cable de alimentación 3x2,5 mm² o 4 mm², así como la parte proporcional de tubo de acero o de plástico, las cajas de derivación metálicas o plásticas y accesorios desde cuadro o caja. Según memoria y planos.

| Código | Ud | Descripción | Rendimiento | Precio | Importe |
|---|---|---|---|---|---|
| U01FY630 | h | Oficial primera electricista (mano de obra) | 0.2 | 24.5 | 4.90 |
| U01FY635 | h | Ayudante electricista (mano de obra) | 0.2 | 21.5 | 4.30 |
| U30JWC101 | m | Tubo curvable corrugado color negro D=20 mm para empotrar | 4 | 0.2 | 0.80 |
| U30JW885 | ud | P.p. cajas, regletas y pequeño material (material) | 1 | 0.45 | 0.45 |
| U30JW001 | m | Conductor rígido 750V;1,5(Cu) (material) | 8 | 0.45 | 3.60 |
| U30XA850 | ud | Placa ciega JUNG LS990 LATON CLASSIC (material) | 1 | 30.87 | 30.87 |
| U30XA800 | ud | Marco 1 elemento JUNG LS990 LATON CLASSIC (material) | 1 | 33.71 | 33.71 |
| %CI | % | Costes indirectos..(s/total) | 7 % | 78.63 | 5.50 |
|  |  | Total |  |  | 84.13 |
