# PLATO DUCHA NEO DAIQUIRI 170x75 BLANCO

- Propiedad del archivo: ATAYO S.A.
- Formato: FIEBDC-3/2020
- Programa: PREMETI 2026 (NTCI)
- Fecha: 28/07/2026
- Fecha de los precios: 28/07/2026
- Divisa: EUR

**D26DH030** ud PLATO DUCHA NEO DAIQUIRI 170x75 BLANCO
Precio: 697.32
ud. Plato de ducha acrílico de Roca o similar, modelo Neo Daiquiri de 170x75 cm en blanco, con mezclador ducha de Roca o similar, modelo Nu cromado o similar y válvula desagüe sifónica con salida de 40 mm, totalmente instalado.

| Código | Ud | Descripción | Rendimiento | Precio | Importe |
|---|---|---|---|---|---|
| U01FY105 | h | Oficial 1ª fontanero (mano de obra) | 1 | 24.5 | 24.50 |
| U27DH030 | ud | Plato ducha Neo Daiquiri 170x75 blanco | 1 | 367 | 367.00 |
| U26GA111 | ud | Mezclador ducha Nu cromado (material) | 1 | 207 | 207.00 |
| U26XA031 | ud | Excéntrica 1/2" M-M (material) | 2 | 2.05 | 4.10 |
| U25XC505 | ud | Válvula desagüe ducha D=90 (material) | 1 | 49.1 | 49.10 |
| %CI | % | Costes indirectos..(s/total) | 7 % | 651.70 | 45.62 |
|  |  | Total |  |  | 697.32 |
