# PUERTA SECCIONAL ROPER DE 4000x2400 mm IMITACIÓN MADERA

- Propiedad del archivo: ATAYO S.A.
- Formato: FIEBDC-3/2020
- Programa: PREMETI 2026
- Fecha: 26/02/2026
- Fecha de los precios: 26/02/2026
- Divisa: EUR

**D23AF040** ud PUERTA SECCIONAL ROPER DE 4000x2400 mm IMITACIÓN MADERA
Precio: 2142.14
ud. Puerta seccional ROPER de medidas exteriores 4000x2400 mm con hoja fabricada en panel sándwich en imitación madera de 40 mm de espesor. Se emplea para su fabricación chapa prelacada sobre acero galvanizado, según la norma EN-10142. El interior del panel está compuesto de poliuretano expandido con una densidad media de 40 kg/m³, exento de CFCy HCFC. Guías verticales de chapa o tubo y dintel de chapa o tubos con placas, accionada mecánicamente mediante muelle/es de torsión fijados al dintel/tubo que giran dos tambores donde se bobina el cable que va fijado a la parte inferior de la hoja. Esta hoja corre mediante unas roldanas, por unas guías metálicas hasta quedar en horizontal. Opcionalmente se podrán inclinar las guías de tal modo que se adapten a la pendiente del techo dentro de lo posible. El accionamiento manual de la puerta puede ser sustituido mediante la colocación de un equipo eléctrico. El perímetro de la hoja queda cerrado mediante la colocación de burletes de goma quedando el interior “semiestanco”. No se incluye en el precio el recibido en obra de la puerta.

| Código | Ud | Descripción | Rendimiento | Precio | Importe |
|---|---|---|---|---|---|
| U22AA278 | ud | Puerta de garaje seccional ROPER 4000x2400 mm imitación madera | 1 | 2002 | 2002.00 |
| %CI | % | Costes indirectos..(s/total) | 7 % | 2002.00 | 140.14 |
|  |  | Total |  |  | 2142.14 |
