# PERFIL ACERO PDS17 de 35 x 15 e=1,5 mm de 2 ALETA de 15 mm

- Propiedad del archivo: ATAYO S.A.
- Formato: FIEBDC-3/2020
- Programa: PREMETI 2026 (NTCI)
- Fecha: 28/07/2026
- Fecha de los precios: 28/07/2026
- Divisa: EUR

**D23DB003** m PERFIL ACERO PDS17 de 35 x 15 e=1,5 mm de 2 ALETA de 15 mm
Precio: 7.33
m. Suministro, preparación y colocación en obra de perfil cerrado de acero decapado PC-2/PDS-17 para carpintería metálica fija (no abatible) de sección 35 x 15 mm con 2 aletas de 15 mm de longitud, de calidad estandar S235 acabado mate, con un peso de 1,825 kg/m y 1,5 mm de espesor, incluso preparación del material en taller (selección, cortes, ingletes, taladros....) y montaje posterior en obra (transporte, medios auxiliares, andamios, elementos de sujección a obra como anclajes metálicos o tornillos.... soldaduras y repasos), terminación decapado acabado mate, i/p.p. despuntes y pequeño material, según norma EN 10305-5.

| Código | Ud | Descripción | Rendimiento | Precio | Importe |
|---|---|---|---|---|---|
| A001A_ |  | Preparación en taller | 0.0000 | 0 | 0.00 |
| U01FX001 | h | Oficial cerrajería (mano de obra) | 0.02 | 24 | 0.48 |
| U22AY003 | m | Perfil acero 35 x 15 e=1,5 mm de 2 ALETA de 15 mm ref: PDS-17 | 1.05 | 3.21 | 3.37 |
| A001B_ |  | Montaje en obra | 0.0000 | 0 | 0.00 |
| U01FX001 | h | Oficial cerrajería | 0.055 | 24 | 1.32 |
| U01FX003 | h | Ayudante cerrajería (mano de obra) | 0.055 | 21 | 1.16 |
| %A10_PM5 | % | Pequeño material 5% | 5 % | 6.33 | 0.32 |
| %A10_MA3 | % | Medios auxiliares 3% | 3 % | 6.65 | 0.20 |
| %CI | % | Costes indirectos..(s/total) | 7 % | 6.85 | 0.48 |
|  |  | Total |  |  | 7.33 |
