# RACK MURAL 19" 12U PROFUNDIDAD 450 mm NOVAMAX

- Propiedad del archivo: ATAYO S.A.
- Formato: FIEBDC-3/2020
- Programa: PREMETI 2026 (NTCI)
- Fecha: 28/07/2026
- Fecha de los precios: 28/07/2026
- Divisa: EUR

**D42DYB125** ud RACK MURAL 19" 12U PROFUNDIDAD 450 mm NOVAMAX
Precio: 187.46
ud. Rack mural de 19" de 12U NOVAMAX para instalación de telecomunicaciones de dimensiones 610x450x600 mm metálico con puerta de cristal. Totalmente instalado en el interior del RITI, según RD 346/2011, ITC-2.

| Código | Ud | Descripción | Rendimiento | Precio | Importe |
|---|---|---|---|---|---|
| U01FY805 | h | Oficial 1ª Instalador Telecomunicaciones (mano de obra) | 0.3 | 24.5 | 7.35 |
| U01FY810 | h | Oficial 2ª Instalador Telecomunicaciones (mano de obra) | 0.3 | 22.5 | 6.75 |
| U43OA160 | ud | Rack mural 19" 12U profundidad 450 mm NOVAMAX | 1 | 156 | 156.00 |
| %A10_PM3 | % | Pequeño material 3% | 3 % | 170.10 | 5.10 |
| %CI | % | Costes indirectos..(s/total) | 7 % | 175.20 | 12.26 |
|  |  | Total |  |  | 187.46 |
