# LATIGUILLO DOBLE INT. 2 FIBRA 20 m TELEVÉS

- Propiedad del archivo: ATAYO S.A.
- Formato: FIEBDC-3/2020
- Programa: PREMETI 2026 (NTCI)
- Fecha: 28/07/2026
- Fecha de los precios: 28/07/2026
- Divisa: EUR

**D42LT4.040** ud LATIGUILLO DOBLE INT. 2 FIBRA 20 m TELEVÉS
Precio: 38.26
m. Latiguillo de interior doble fibra óptica TELEVÉS monomodo ITU-T-G657A2 cubierta LSFH y preconectorizado con conectores SC/APC machos en cada extremo de 20 m de longitud de 3 mm de diámetro exterior. totalmente instalado. Según RD 346/2011. ITC-2.

| Código | Ud | Descripción | Rendimiento | Precio | Importe |
|---|---|---|---|---|---|
| U01FY805 | h | Oficial 1ª Instalador Telecomunicaciones (mano de obra) | 0.15 | 24.5 | 3.68 |
| U01FY815 | h | Ayudante Instalador Telecomunicaciones (mano de obra) | 0.15 | 21 | 3.15 |
| U43OE040 | ud | Latiguillo doble int. 2 fibra 20 m TELEVÉS | 1 | 27.89 | 27.89 |
| %A10_PM3 | % | Pequeño material 3% | 3 % | 34.72 | 1.04 |
| %CI | % | Costes indirectos..(s/total) | 7 % | 35.76 | 2.50 |
|  |  | Total |  |  | 38.26 |
